# Drenaxe de cámara de aire ventilado do cerramento de fachada

- Propiedade do arquivo: CYPE INGENIEROS, S.A.
- Formato: FIEBDC-3/2002
- Divisa: EUR
- Custos indirectos: 3.00 %
- Gastos xerais: 13.00 %
- Beneficio industrial: 6.00 %
- IVE: 16.00 %

## N Illamentos e impermeabilizacións

### NI Impermeabilizacións

#### NIF Fachadas

**NIF100** m Drenaxe de cámara de aire ventilado do cerramento de fachada, mediante a aplicación de revestimento elástico a base de copolímeros sobre o forxado de apoio do cerramento, colocación de desaugadoiro de PVC en orificios practicados no forxado e conexión do desaugadoiro á baixante.
Formación de canle de drenaxe situada no fondo da cámara de aire ventilada, sobre a superficie do forxado en que apoia o cerramento de fachada, mediante a impermeabilización do fondo cun revestimento elástico a base de copolímeros, aplicado en capas sucesivas con rolete ou brocha, e execución de desaúguelos aloxados en orificios practicados ao forxado, mediante a colocación de tubaxe de PVC. Ata p/p de material auxiliar para montaxe e suxeición a obra do desaugadoiro, accesorios, pezas especiais, e conexión á baixante. Totalmente montado, conectado e probado, para evacuar a auga de chuvia infiltrada na cámara de aire a través as aberturas de ventilación.
Inclúe: Replanteo e realización de orificio de desaugue no forxado. Aplicación das capas de revestimento impermeabilizante. Colocación e fixación de tubos, accesorios e pezas especiais. Conexión do desaugue á baixante.
Criterio de medición de proxecto: Lonxitude medida segundo documentación gráfica de Proxecto.
Criterio de medición de obra: Medirase a lonxitude realmente executada segundo especificacións do Proxecto.

| Código | Ud | Descrición | Rendemento | Prezo | Importe |
|---|---|---|---|---|---|
| mt36tie400a | Ude | Material auxiliar para montaxe e suxección á obra de as tuberías de PVC, serie B, de 32 mm de diámetro. (material) | 0.200 | 0.20 | 0.04 |
| mt36tie010ac | m | Tubo de PVC, serie B, de 32 mm de diámetro e 3 mm de espesor, con extremo abocardado, segundo UNE-EN 1329-1, co prezo incrementado o 10% en concepto de accesorios e pezas especiais. (material) | 0.210 | 1.49 | 0.31 |
| mt11var009 | l | Líquido limpador para pegado mediante adhesivo de tubos e accesorios de PVC. (material) | 0.004 | 9.58 | 0.04 |
| mt11var010 | l | Adhesivo para tubos e accesorios de PVC. (material) | 0.002 | 20.24 | 0.04 |
| mt28rco010h | kg | Revestimento elástico, cor vermello tella, a base de copolímeros acrílicos en dispersión acuosa, 1,3 g/cm³ de densidade, viscosidade Brookfield RVT (con fusiño 5 e 100 r.p.m.) > 20 poises, segundo UNE 53413 e UNE 53410. (material) | 1.000 | 3.34 | 3.34 |
| mo098 | h | Axudante fontaneiro. (man de obra) | 0.009 | 14.62 | 0.13 |
| mo065 | h | Axudante aplicador de productos impermeabilizantes. (man de obra) | 0.117 | 14.65 | 1.71 |
| % | % | Costes directos complementarios | 2 % | 5.61 | 0.11 |
|  |  | Custos directos |  |  | 5.72 |
