# Impermeabilización en paramentos verticais e horizontais de ducha de obra

- Propiedade do arquivo: CYPE INGENIEROS, S.A.
- Formato: FIEBDC-3/2002
- Divisa: EUR
- Custos indirectos: 3.00 %
- Gastos xerais: 13.00 %
- Beneficio industrial: 6.00 %
- IVE: 16.00 %

## N Illamentos e impermeabilizacións

### NI Impermeabilizacións

#### NIH Locais húmidos

**NIH110** Ude Impermeabilización en paramentos verticais e horizontais de ducha de obra, sistema Schlüter-KERDI-DRAIN "SCHLÜTER-SYSTEMS", compuesta por kit Schlüter-KERDI-DRAIN BH 40 "SCHLÜTER-SYSTEMS", formado por sumidoiro de saída horizontal de 40 mm de diámetro, e lámina impermeabilizante flexible de polietileno, con ambas as dúas caras revestidas de xeotextil non tecido, kit Schlüter-KERDI-DRAIN R10 ED1 SGV "SCHLÜTER-SYSTEMS", formado por grella cuadrada de aceiro inoxidable AISI 304, con parafusos vistos, Diseño 1, de 100x100 mm, marco de aceiro inoxidable AISI 304, sifón y retén labial, lámina impermeabilizante flexible de polietileno, con ambas as dúas caras revestidas de xeotextil non tecido, Schlüter-KERDI 200 "SCHLÜTER-SYSTEMS", de 0,2 mm de espesor, fixada ao soporte con adhesivo cementoso normal C1, preparada para recibir directamente o revestimento (non incluído neste prezo), e complementos.
Formación de impermeabilización de paramentos verticais e horizontais de ducha de obra, sistema Schlüter-KERDI-DRAIN "SCHLÜTER-SYSTEMS", compuesta por kit Schlüter-KERDI-DRAIN BH 40 "SCHLÜTER-SYSTEMS", formado por sumidoiro de saída horizontal de 40 mm de diámetro, e lámina impermeabilizante flexible de polietileno, con ambas as dúas caras revestidas de xeotextil non tecido, kit Schlüter-KERDI-DRAIN R10 ED1 SGV "SCHLÜTER-SYSTEMS", formado por grella cuadrada de aceiro inoxidable AISI 304, con parafusos vistos, Diseño 1, de 100x100 mm, marco de aceiro inoxidable AISI 304, sifón y retén labial y lámina impermeabilizante flexible de polietileno, con ambas as dúas caras revestidas de xeotextil non tecido, Schlüter-KERDI 200 "SCHLÜTER-SYSTEMS", de 0,2 mm de espesor, fixada ó soporte con adhesivo cementoso normal C1, preparada para recibir directamente o revestimento (non incluído neste prezo). Ata adhesivo bicomponente Schlüter-KERDI-COLL, banda de reforzo Schlüter-KERDI-KEBA 100/125 e complementos de reforzo en tratamento de puntos singulares mediante o uso de pezas especiais "SCHLÜTER-SYSTEMS" para a resolución de 2 encontros con tubaxes pasantes Schlüter-KERDI-KM, corte y preparación de las láminas.
Inclúe: Corte e preparación das láminas. Estendido do adhesivo cementoso. Colocación das láminas. Colocación e fixación do sumidoiro. Execución de reforzos en puntos singulares. Resolución de unións. Sellado de juntas elásticas. Colocación da rexilla.
Criterio de medición de proxecto: Número de unidades previstas, segundo documentación gráfica de Proxecto.
Criterio de medición de obra: Medirase o número de unidades realmente executadas segundo especificacións do Proxecto.

| Código | Ud | Descrición | Rendemento | Prezo | Importe |
|---|---|---|---|---|---|
| mt09mcr021g | kg | Adhesivo cementoso normal, C1, segundo UNE-EN 12004, cor gris. (material) | 12.400 | 0.35 | 4.34 |
| mt15res010a | m² | Lámina impermeabilizante flexible de polietileno, con ambas as dúas caras revestidas de xeotextil non tecido, Schlüter-KERDI 200 "SCHLÜTER-SYSTEMS", de 0,2 mm de espesor, fornecida en rolos de 30 m de lonxitude. (material) | 6.200 | 14.82 | 91.88 |
| mt15res200aa | Ude | Kit Schlüter-KERDI-DRAIN BH 40 "SCHLÜTER-SYSTEMS", formado por sumidoiro de saída horizontal de 40 mm de diámetro e lámina impermeabilizante flexible de polietileno, con ambas as dúas caras revestidas de xeotextil non tecido. (material) | 1.000 | 51.35 | 51.35 |
| mt15res060d | kg | Adhesivo bicomponente, Schlüter-KERDI-COLL "SCHLÜTER-SYSTEMS", a base de resinas acrílicas en dispersión acuosa e po de cemento, para o selado de xuntas. (material) | 0.700 | 7.89 | 5.52 |
| mt15res020mb | m | Banda de reforzo, Schlüter-KERDI-KEBA 100/125 "SCHLÜTER-SYSTEMS", de 125 mm de anchura e 0,1 mm de espesor, para lámina impermeabilizante flexible de polietileno, con ambas as dúas caras revestidas de xeotextil non tecido, fornecida en rolos de 30 m de lonxitude. (material) | 1.200 | 2.94 | 3.53 |
| mt15res050a | Ude | Peza para la resolución de encuentros de tuberías pasantes de 25 mm de diámetro en tratamientos impermeabilizantes, Schlüter-KERDI-KM "SCHLÜTER-SYSTEMS". (material) | 2.000 | 1.37 | 2.74 |
| mt15res205aaa | Ude | Kit Schlüter-KERDI-DRAIN R10 ED1 SGV "SCHLÜTER-SYSTEMS", formado por grella cuadrada de aceiro inoxidable AISI 304, con parafusos vistos, Diseño 1, de 100x100 mm, marco de aceiro inoxidable AISI 304, sifón y retén labial. (material) | 1.000 | 52.89 | 52.89 |
| mo027 | h | Oficial 1ª aplicador de láminas impermeabilizantes. (man de obra) | 1.251 | 15.28 | 19.12 |
| mo062 | h | Axudante aplicador de láminas impermeabilizantes. (man de obra) | 1.251 | 14.65 | 18.33 |
| % | % | Costes directos complementarios | 2 % | 249.70 | 4.99 |
|  |  | Custos directos |  |  | 254.69 |
