# Selado de xunta de dilatación de 15 mm de largura, en paramento vertical exterior, con cordón selador de masilla con base bituminosa, sobre fondo de xunta de 20 mm de diámetro

- Propiedade do arquivo: CYPE INGENIEROS, S.A.
- Formato: FIEBDC-3/2002
- Divisa: EUR
- Custos indirectos: 3.00 %
- Gastos xerais: 13.00 %
- Beneficio industrial: 6.00 %
- IVE: 16.00 %

## N Illamentos e impermeabilizacións

### NI Impermeabilizacións

#### NIJ Xuntas

**NIJ010** m Selado de xunta de dilatación de 15 mm de largura, en paramento vertical exterior, con cordón selador de masilla con base bituminosa, sobre fondo de xunta de 20 mm de diámetro.
Selado de xunta de dilatación de 15 mm de largura, en paramento vertical exterior, con cordón selador de masilla con base bituminosa, sobre fondo de xunta de 20 mm de diámetro. Ata p/p de limpeza previa do soporte e protección da superficie contigua á xunta, e acabado mediante alisado do material con espátula.
Inclúe: Limpeza do soporte. Protección da superficie contigua á xunta. Recheo do fondo da xunta. Aplicación da masilla. Alisado final con espátula.
Criterio de medición de proxecto: Lonxitude medida segundo documentación gráfica de Proxecto.
Criterio de medición de obra: Medirase a lonxitude realmente executada segundo especificacións do Proxecto.

| Código | Ud | Descrición | Rendemento | Prezo | Importe |
|---|---|---|---|---|---|
| mt15sja030b | m | Fondo de xuntas para selado en cordóns de polietileno expandido, UNE 104233, de 20 mm de diámetro, para limita-la profundidade da xunta de dilatación. (material) | 1.000 | 0.15 | 0.15 |
| mt15sja010a | m | Cordón de recheo para xunta de dilatación, de masilla con base bituminosa tipo BH-II segundo UNE 104233, de 15 mm de diámetro. (material) | 1.050 | 1.42 | 1.49 |
| mo103 | h | Peón especializado construcción. (man de obra) | 0.449 | 14.47 | 6.50 |
| % | % | Costes directos complementarios | 2 % | 8.14 | 0.16 |
|  |  | Custos directos |  |  | 8.30 |
