# Selado de xunta de dilatación de 15 mm de anchura

- Propiedade do arquivo: CYPE INGENIEROS, S.A.
- Formato: FIEBDC-3/2002
- Divisa: EUR
- Custos indirectos: 3.00 %
- Gastos xerais: 13.00 %
- Beneficio industrial: 6.00 %
- IVE: 16.00 %

## N Illamentos e impermeabilizacións

### NI Impermeabilizacións

#### NIJ Xuntas

**NIJ030** m Selado de xunta de dilatación de 15 mm de anchura, en paramento vertical exterior, con masilla seladora tixotrópica bicompoñente de polisulfuro, dureza Shore A aproximada de 25, aplicada con pistola sobre fondo de xunta de 20 mm de diámetro.
Selado de xunta de dilatación de 15 mm de anchura, en paramento vertical exterior, con masilla seladora tixotrópica bicompoñente de polisulfuro, dureza Shore A aproximada de 25, aplicada con pistola sobre fondo de xunta de 20 mm de diámetro. Incluso p/p de limpeza previa do soporte e protección da superficie contigua á xunta, e acabado mediante alisado do material con espátula.
Inclúe: Limpeza do soporte. Protección da superficie contigua á xunta. Recheo do fondo da xunta. Aplicación da masilla. Alisado final con espátula.
Criterio de medición de proxecto: Lonxitude medida segundo documentación gráfica de Proxecto.
Criterio de medición de obra: Medirase a lonxitude realmente executada segundo especificacións do Proxecto.

| Código | Ud | Descrición | Rendemento | Prezo | Importe |
|---|---|---|---|---|---|
| mt15bas010d | m | Cordón de polietileno expandido de celas pechadas, de sección circular de 20 mm de diámetro, para o recheo de fondo de xunta. (material) | 1.000 | 0.16 | 0.16 |
| mt15bas235a | l | Masilla elástica tixotrópica bicompoñente a base de polisulfuro, de cor gris, con alta resistencia aos produtos químicos e petrolíferos e elevadas propiedades elásticas, resistente ó envellecimento e ós raios UV. (material) | 0.113 | 31.02 | 3.51 |
| mo103 | h | Peón especializado construcción. (man de obra) | 0.225 | 14.47 | 3.26 |
| % | % | Costes directos complementarios | 2 % | 6.93 | 0.14 |
|  |  | Custos directos |  |  | 7.07 |
