# Selado de xuntas de movimento con banda elástica impermeable de elastómero termoplástico

- Propiedade do arquivo: CYPE INGENIEROS, S.A.
- Formato: FIEBDC-3/2002
- Divisa: EUR
- Custos indirectos: 3.00 %
- Gastos xerais: 13.00 %
- Beneficio industrial: 6.00 %
- IVE: 16.00 %

## N Illamentos e impermeabilizacións

### NI Impermeabilizacións

#### NIJ Xuntas

**NIJ050** m Selado de xuntas de movimento con banda elástica impermeable de elastómero termoplástico, de 15 cm de anchura, fixada ao soporte mediante adhesivo de dous compoñentes a base de resina epoxi, cun rendemento de 1 kg/m.
Selado de xuntas de movimento con banda elástica impermeable de elastómero termoplástico, de 15 cm de anchura e 1 mm de espesor, fixada ao soporte mediante adhesivo de dous compoñentes a base de resina epoxi, cun rendemento de 1 kg/m, aplicado en dúas capas de xeito uniforme con espátula ou llana, a primeira capa antes da colocación da banda, de entre 1 e 2 mm de espesor e unha anchura que sobresaia da banda uns 2 cm a cada lado, e unha segunda capa logo da colocación da banda coas mesmas dimensións, deixando libre a zona da banda exposta ao movemento. Incluso p/p de preparación do soporte, soldaduras de las bandas mediante aire quente, formación de ángulos e.
Inclúe: Preparación do soporte. Aplicación da primeira capa de adhesivo. Colocación da banda. Aplicación da segunda capa de adhesivo.
Criterio de medición de proxecto: Lonxitude medida segundo documentación gráfica de Proxecto.
Criterio de medición de obra: Medirase a lonxitude realmente executada segundo especificacións do Proxecto.

| Código | Ud | Descrición | Rendemento | Prezo | Importe |
|---|---|---|---|---|---|
| mt09reh450a | kg | Adhesivo de dous compoñentes a base de resina epoxi, para banda de selado de xuntas de movemento. (material) | 1.000 | 12.33 | 12.33 |
| mt09reh455a | m | Banda elástica impermeable de elastómero termoplástico, de 15 cm de anchura e 1 mm de espesor, para selado de xuntas de movemento. (material) | 1.100 | 6.53 | 7.18 |
| op00pis010 |  | Pistola de aire caliente para soldadura de materiales termoplásticos. | 1.000 | 0.00 | 0.00 |
| mo030 | h | Oficial 1ª aplicador de productos impermeabilizantes. (man de obra) | 0.225 | 15.28 | 3.44 |
| mo065 | h | Axudante aplicador de productos impermeabilizantes. (man de obra) | 0.225 | 14.65 | 3.30 |
| % | % | Costes directos complementarios | 2 % | 26.25 | 0.53 |
|  |  | Custos directos |  |  | 26.78 |
