# Drenaxe de cámara bufa mediante caneta realizada "in situ" con morteiro de cemento hidrófugo M-15

- Propiedade do arquivo: CYPE INGENIEROS, S.A.
- Formato: FIEBDC-3/2002
- Divisa: EUR
- Custos indirectos: 3.00 %
- Gastos xerais: 13.00 %
- Beneficio industrial: 6.00 %
- IVE: 16.00 %

## N Illamentos e impermeabilizacións

### NI Impermeabilizacións

#### NIM Muros en contacto co terreo

**NIM110** m Drenaxe de cámara bufa mediante caneta realizada "in situ" con morteiro de cemento hidrófugo M-15, e impermeabilizada con revestimento elástico a base de copolímeros, para a recollida da auga filtrada nos muros parcialmente estancos, con grao mínimo de impermeabilidade 1, segundo DB HS 1 Protección fronte á humidade (CTE).
Formación de caneta a pe de muro, no fondo de cámara bufa, realizada "in situ" mediante un recrecido no plano de apoio da cámara, de morteiro de cemento hidrófugo M-15, acabado bruñido, cunha pendente mínima do 5%, unha pendente máxima do 14% e un sumidoiro de 110 mm de diámetro mínimo cada 25 m² de muro, para a recollida da auga filtrada nos muros parcialmente estancos, con grao mínimo de impermeabilidade 1, segundo DB HS 1 Protección fronte á humidade (CTE) e posterior evacuación ata a rede de saneamento do edificio. Ata p/p de limpeza do soporte e aplicación en capas sucesivas, con rolete ou brocha, dun revestimento elástico a base de copolímeros, sobre toda a superficie da canaleta e sobre as caras interiores da cámara, ata unha altura mínima de 30 cm.
Inclúe: Limpeza do soporte. Formación de caneta con morteiro. Aplicación das capas de revestimento impermeabilizante.
Criterio de medición de proxecto: Lonxitude medida segundo documentación gráfica de Proxecto.
Criterio de medición de obra: Medirase a lonxitude realmente executada segundo especificacións do Proxecto.

| Código | Ud | Descrición | Rendemento | Prezo | Importe |
|---|---|---|---|---|---|
| mt09moe010c | m³ | Morteiro de cemento CEM II/B-P 32,5 N, hidrófugo, tipo M-15, confecionado na obra con 450 kg/m³ de cemento e unha proporción en volume 1/3. (material) | 0.015 | 158.50 | 2.38 |
| mt28rco010h | kg | Revestimento elástico, cor vermello tella, a base de copolímeros acrílicos en dispersión acuosa, 1,3 g/cm³ de densidade, viscosidade Brookfield RVT (con fusiño 5 e 100 r.p.m.) > 20 poises, segundo UNE 53413 e UNE 53410. (material) | 1.000 | 3.34 | 3.34 |
| mo065 | h | Axudante aplicador de productos impermeabilizantes. (man de obra) | 0.358 | 14.65 | 5.24 |
| % | % | Costes directos complementarios | 2 % | 10.96 | 0.22 |
|  |  | Custos directos |  |  | 11.18 |
