# Lámina desolidarizante de estrutura nodular de polietileno, de 1 m de anchura e 3 mm de espesor, para desolidarización bajo suelo cerámico o de piedra natural (non incluido neste prezo)

- Propiedade do arquivo: CYPE INGENIEROS, S.A.
- Formato: FIEBDC-3/2002
- Divisa: EUR
- Custos indirectos: 3.00 %
- Gastos xerais: 13.00 %
- Beneficio industrial: 6.00 %
- IVE: 16.00 %

## N Illamentos e impermeabilizacións

### NI Impermeabilizacións

#### NIN Solos

**NIN015** m² Lámina desolidarizante de estrutura nodular de polietileno, de 1 m de anchura e 3 mm de espesor, para desolidarización bajo suelo cerámico o de piedra natural (non incluido neste prezo).
Suministro y colocación de lámina desolidarizante de estrutura nodular de polietileno, de 1 m de anchura e 3 mm de espesor, con ambas as dúas caras revestidas de xeotextil non tecido de polipropileno, para desolidarización bajo suelo cerámico o de piedra natural (no incluido en este precio), fijada al soporte con adhesivo cementoso mellorado, C2 E, con tempo aberto ampliado, extendido con llana dentada. Incluso p/p de preparación de la superficie soporte, cortes, sellado de juntas con adhesivo e banda de reforzo.
Inclúe: Corte y preparación de la lámina. Estendido do adhesivo cementoso sobre a superficie soporte. Colocación da lámina. Selado de xuntas.
Criterio de medición de proxecto: Superficie medida segundo documentación gráfica de Proxecto.
Criterio de medición de obra: Medirase a superficie realmente executada segundo especificacións do Proxecto.

| Código | Ud | Descrición | Rendemento | Prezo | Importe |
|---|---|---|---|---|---|
| mt09mcr250a | kg | Adhesivo cementoso mellorado, C2 E, con tempo aberto ampliado, segundo UNE-EN 12004, para a fixación de xeomembranas, composto por cementos especiais, áridos seleccionados e resinas sintéticas. (material) | 2.000 | 0.70 | 1.40 |
| mt15rev180a | m² | Lámina desolidarizante de estrutura nodular de polietileno, de 1 m de anchura e 3 mm de espesor, con ambas as dúas caras revestidas de xeotextil non tecido de polipropileno, fornecida en rolos de 30 m de lonxitude. (material) | 1.050 | 13.89 | 14.58 |
| mt15rev170a | kg | Adhesivo, cor marrón, para o selado de xuntas. (material) | 0.300 | 20.08 | 6.02 |
| mt15rev040d | m | Banda de reforzo para lámina impermeabilizante flexible tipo EVAC, de 30 cm de ancho, composta de unha dobre folla de poliolefina termoplástica con acetato de vinil etileno, con ambas as dúas caras revestidas de fibras de poliéster non tecidas, de 0,8 mm de espesor e 600 g/m². (material) | 1.200 | 6.50 | 7.80 |
| mo027 | h | Oficial 1ª aplicador de láminas impermeabilizantes. (man de obra) | 0.115 | 15.28 | 1.76 |
| mo062 | h | Axudante aplicador de láminas impermeabilizantes. (man de obra) | 0.115 | 14.65 | 1.68 |
| % | % | Costes directos complementarios | 2 % | 33.24 | 0.66 |
|  |  | Custos directos |  |  | 33.90 |
