# Porta de rexistro de aceiro galvanizado de unha folla, 400x400 mm, acabado lacado en cor branca

- Propiedade do arquivo: CYPE INGENIEROS, S.A.
- Formato: FIEBDC-3/2002
- Divisa: EUR
- Custos indirectos: 3.00 %
- Gastos xerais: 13.00 %
- Beneficio industrial: 6.00 %
- IVE: 16.00 %

## P Particións

### PA Armarios

#### PAI De instalacións

**PAI015** Ude Porta de rexistro de aceiro galvanizado de unha folla, 400x400 mm, acabado lacado en cor branca.
Subministración e colocación de porta de rexistro de unha folla de 38 mm de espesor, 400x400 mm, acabado lacado en cor branca formada por dúas chapas de aceiro galvanizado de 0,5 mm de espesor pregadas, ensambladas e montadas, con cámara intermedia rechea de poliuretano, sobre cerco de aceiro galvanizado de 1,5 mm de espesor con garras de ancoraxe a obra. Elaborada en taller, con axuste e fixación en obra. Totalmente montada.
Inclúe: Marcado de puntos de fixación e aprombado do cerco. Fixación do cerco ó paramento. Selado de xuntas. Colocación da porta de rexistro. Colocación de ferraxes de peche e accesorios. Realización de probas de servizo.
Criterio de medición de proxecto: Número de unidades previstas, segundo documentación gráfica de Proxecto.
Criterio de medición de obra: Medirase o número de unidades realmente executadas segundo especificacións do Proxecto.

| Código | Ud | Descrición | Rendemento | Prezo | Importe |
|---|---|---|---|---|---|
| mt26rpa014ac | Ude | Porta de rexistro de unha folla de 38 mm de espesor, anchura total entre 300 e 710 mm e altura total entre 350 e 549 mm, acabado lacado en cor branca formada por dúas chapas de aceiro galvanizado de 0,5 mm de espesor pregadas, ensambladas e montadas, con cámara intermedia rechea de poliuretano, sobre cerco de aceiro galvanizado de 1,5 mm de espesor con garras de ancoraxe a obra, incluso palmelas soldadas ó cerco e remachadas á folla, pechadura embutida de peche a un punto, cilindro de latón con chave, escudos e pomos de nailon cor negra. (material) | 1.000 | 94.83 | 94.83 |
| mo018 | h | Oficial 1ª construcción. (man de obra) | 0.193 | 15.28 | 2.95 |
| mo072 | h | Axudante construcción. (man de obra) | 0.193 | 14.65 | 2.83 |
| % | % | Costes directos complementarios | 2 % | 100.61 | 2.01 |
|  |  | Custos directos |  |  | 102.62 |
