# Pasamáns metálico formado por tubo oco de aceiro de 40 mm de diámetro, para escaleira de ida e volta, de dous tramos rectos con meseta intermedia, fijado mediante atornillado en obra de fábrica

- Propiedade do arquivo: CYPE INGENIEROS, S.A.
- Formato: FIEBDC-3/2002
- Divisa: EUR
- Custos indirectos: 3.00 %
- Gastos xerais: 13.00 %
- Beneficio industrial: 6.00 %
- IVE: 16.00 %

## P Particións

### PD Defensas interiores

#### PDB Barandillas e pasamáns

**PDB020** m Pasamáns metálico formado por tubo oco de aceiro de 40 mm de diámetro, para escaleira de ida e volta, de dous tramos rectos con meseta intermedia, fijado mediante atornillado en obra de fábrica.
Subministración e colocación de pasamáns metálico formado por tubo oco de aceiro de 40 mm de diámetro, con patillas de suxeción de redondo liso macizo de 16 mm de diámetro cada 50 cm, para escaleira de ida e volta, de dous tramos rectos con meseta intermedia. Incluso p/p de patas de agarre, fixación mediante atornillado en obra de fábrica con tacos e parafusos de aceiro. Elaborado en taller e montado en obra.
Inclúe: Replanteo dos puntos de fixación. Aplomado e nivelación. Fixación mediante aparafusado en obra de fábrica. Resolución das unións entre tramos.
Criterio de medición de proxecto: Lonxitue medida a eixos, segundo documentación gráfica de Proxecto.
Criterio de medición de obra: Medirase, a eixos, a lonxitude realmente executada segundo especificacións do Proxecto.

| Código | Ud | Descrición | Rendemento | Prezo | Importe |
|---|---|---|---|---|---|
| mt26aaa031 | Ude | Repercusión, por m de barandilla, de elementos de fixación sobre obra de fábrica: tacos e parafusos de aceiro. (material) | 1.000 | 2.04 | 2.04 |
| mt26dpa020c | m | Pasamáns metálico formado por tubo oco de aceiro de 40 mm de diámetro, con patillas de suxeción de redondo liso macizo de 16 mm de diámetro cada 50 cm, para unha escaleira de ida e volta, de dous tramos rectos con meseta intermedia. (material) | 1.000 | 15.58 | 15.58 |
| op00tal010 |  | Taladro. | 1.000 | 0.00 | 0.00 |
| op00ato010 |  | Atornillador. | 1.000 | 0.00 | 0.00 |
| op00amo010 |  | Amoladora o radial. | 1.000 | 0.00 | 0.00 |
| mo016 | h | Oficial 1ª cerraxeiro. (man de obra) | 0.633 | 15.52 | 9.82 |
| % | % | Costes directos complementarios | 2 % | 27.44 | 0.55 |
|  |  | Custos directos |  |  | 27.99 |
