# Partición desmontable formada por biombo modular de vidro laminar de seguridade 6+6 con butiral traslúcido

- Propiedade do arquivo: CYPE INGENIEROS, S.A.
- Formato: FIEBDC-3/2002
- Divisa: EUR
- Custos indirectos: 3.00 %
- Gastos xerais: 13.00 %
- Beneficio industrial: 6.00 %
- IVE: 16.00 %

## P Particións

### PM Mamparas

#### PMM Modulares

**PMM010** m² Partición desmontable formada por biombo modular de vidro laminar de seguridade 6+6 con butiral traslúcido.
Subministración e montaxe de partición desmontable formada por biombo modular de vidro laminar de seguridade 6+6 con butiral traslúcido, xunta entre vidros con silicona, sen perfilería entre módulos, perfilaría vista superior de 35x45 mm e inferior de 60x45 mm, de aluminio anodizado ou lacado estándar. Ata p/p de ferraxes, remates, selado de xuntas, soportes, encontros con outros tipos de paramentos, colocación de canalizacións para instalacións e caixeados para mecanismos eléctricos. Totalmente terminada.
Inclúe: Replanteo e marcado dos puntos de fixación. Apromado, nivelamento e fixación dos perfís que forman o armazón. Colocación e fixación do empanelado. Colocación da canalización para instalacións. Tratamento das xuntas do panel. Remate do perímetro do elemento, polas dúas caras.
Criterio de medición de proxecto: Superficie medida segundo documentación gráfica de Proxecto.
Criterio de medición de obra: Medirase a superficie realmente executada segundo especificacións do Proxecto.

| Código | Ud | Descrición | Rendemento | Prezo | Importe |
|---|---|---|---|---|---|
| mt26mmd010hf | m² | Biombo modular de vidro laminar de seguridade 6+6 con butiral traslúcido, xunta entre vidros con silicona, sen perfilería entre módulos, perfilaría vista superior de 35x45 mm e inferior de 60x45 mm, de aluminio anodizado ou lacado estándar. (material) | 1.000 | 173.86 | 173.86 |
| op00ato010 |  | Atornillador. | 1.000 | 0.00 | 0.00 |
| mo009 | h | Oficial 1ª montador. (man de obra) | 1.263 | 15.78 | 19.93 |
| mo075 | h | Axudante montador. (man de obra) | 1.263 | 14.65 | 18.50 |
| % | % | Costes directos complementarios | 2 % | 212.29 | 4.25 |
|  |  | Custos directos |  |  | 216.54 |
