# Porta de taboleiro aglomerado acabado en melamina

- Propiedade do arquivo: CYPE INGENIEROS, S.A.
- Formato: FIEBDC-3/2002
- Divisa: EUR
- Custos indirectos: 3.00 %
- Gastos xerais: 13.00 %
- Beneficio industrial: 6.00 %
- IVE: 16.00 %

## P Particións

### PM Mamparas

#### PMM Modulares

**PMM020** Ude Porta de taboleiro aglomerado acabado en melamina, con estrutura interna de aluminio, fixo superior con paneis de taboleiro aglomerado acabado en melamina con entrecalles horizontais de PVC e cámara entre paneis rechea con la de roca; para biombo modular.
Subminisrtación e colocación de porta de taboleiro aglomerado acabado en melamina, con estrutura interna de aluminio, fixo superior con paneis de taboleiro aglomerado acabado en melamina con entrecalles horizontais de PVC e cámara entre paneis rechea con la de roca, perfilería vista superior e marco de porta de aluminio anodizado ou lacado estándar; para biombo modular. Ata p/p ferraxes, remates e selado de xuntas.
Inclúe: Replanteo e marcado dos puntos de fixación. Apromado, nivelamento e fixación dos perfís que forman o armazón. Colocación e fixación da porta. Tratamiento de las juntas de los módulos. Remate do perímetro do elemento, polas dúas caras.
Criterio de medición de proxecto: Número de unidades previstas, segundo documentación gráfica de Proxecto.
Criterio de medición de obra: Medirase o número de unidades realmente executadas segundo especificacións do Proxecto.

| Código | Ud | Descrición | Rendemento | Prezo | Importe |
|---|---|---|---|---|---|
| mt26mmd016c | Ude | Porta de taboleiro aglomerado acabado en melamina, con estrutura interna de aluminio, fixo superior con paneis de taboleiro aglomerado acabado en melamina con entrecalles horizontais de PVC e cámara entre paneis rechea con la de roca, perfilería vista superior e marco de porta de aluminio anodizado ou lacado estándar; incluso palmelas e pechadura con pomo. (material) | 1.000 | 199.56 | 199.56 |
| op00ato010 |  | Atornillador. | 1.000 | 0.00 | 0.00 |
| mo009 | h | Oficial 1ª montador. (man de obra) | 0.631 | 15.78 | 9.96 |
| % | % | Costes directos complementarios | 2 % | 209.52 | 4.19 |
|  |  | Custos directos |  |  | 213.71 |
