# Porta acústica interior de unha folla practicable

- Propiedade do arquivo: CYPE INGENIEROS, S.A.
- Formato: FIEBDC-3/2002
- Divisa: EUR
- Custos indirectos: 3.00 %
- Gastos xerais: 13.00 %
- Beneficio industrial: 6.00 %
- IVE: 16.00 %

## P Particións

### PP Portas de paso interiores

#### PPA Acústicas

**PPA010** Ude Porta acústica interior de unha folla practicable, formada por dúas chapas de aceiro, de 790x1980 mm de luz e altura de paso e 50 mm de espesor, lacadas en cor granate, con reforzos interiores lonxitudinais, entre os que se coloca un complexo illante multicapa, absorbente acústico, con illamento a ruído aéreo de 44 dBA.
Subministración e colocación de porta acústica interior de unha folla practicable, formada por dúas chapas de aceiro, de 790x1980 mm de luz e altura de paso e 50 mm de espesor, lacadas en cor granate, con reforzos interiores lonxitudinais, entre os que se coloca un complexo illante multicapa, absorbente acústico, con illamento a ruído aéreo de 44 dBA; incluso marco metálico, burlete de neopreno para xunta perimetral de estanqueidade, dúas palmelas e brazalete de peche de presión. Elaborada en taller, con axuste e fixación en obra. Totalmente montada e probada.
Inclúe: Marcado de puntos de fixación e aprombado do marco. Fixación do marco ó paramento. Selado de xuntas perimetrais. Colocación da folla. Colocación de ferraxes de peche e accesorios.
Criterio de medición de proxecto: Número de unidades previstas, segundo documentación gráfica de Proxecto.
Criterio de medición de obra: Medirase o número de unidades realmente executadas segundo especificacións do Proxecto.

| Código | Ud | Descrición | Rendemento | Prezo | Importe |
|---|---|---|---|---|---|
| mt26pac010a | Ude | Porta acústica interior de unha folla practicable, formada por dúas chapas de aceiro, de 790x1980 mm de luz e altura de paso e 50 mm de espesor, lacadas en cor granate, con reforzos interiores lonxitudinais, entre os que se coloca un complexo illante multicapa, absorbente acústico, con illamento a ruído aéreo de 44 dBA; incluso marco metálico, burlete de neopreno para xunta perimetral de estanqueidade, dúas palmelas e brazalete de peche de presión. (material) | 1.000 | 1534.13 | 1534.13 |
| op00ato010 |  | Atornillador. | 1.000 | 0.00 | 0.00 |
| mo018 | h | Oficial 1ª construcción. (man de obra) | 0.641 | 15.28 | 9.79 |
| mo072 | h | Axudante construcción. (man de obra) | 0.641 | 14.65 | 9.39 |
| % | % | Costes directos complementarios | 2 % | 1553.31 | 31.07 |
|  |  | Custos directos |  |  | 1584.38 |
