# Tabique múltiple W 382 "KNAUF" Aquapanel Indoor (12,5+12,5+50+12,5+12,5)/600 (50) (4 Aquapanel Indoor) con placas de cemento

- Propiedade do arquivo: CYPE INGENIEROS, S.A.
- Formato: FIEBDC-3/2002
- Divisa: EUR
- Custos indirectos: 3.00 %
- Gastos xerais: 13.00 %
- Beneficio industrial: 6.00 %
- IVE: 16.00 %

## P Particións

### PS Entramados autoportantes

#### PSC Placas de cemento

**PSC010** m² Tabique múltiple W 382 "KNAUF" Aquapanel Indoor (12,5+12,5+50+12,5+12,5)/600 (50) (4 Aquapanel Indoor) con placas de cemento, sobre banda acústica "KNAUF", formado por unha estrutura simple, con disposición normal "N" dos montantes; 100 mm de grosor total.
Subministración e montaxe de tabique múltiple W 382 "KNAUF" Aquapanel Indoor autoportante, de 100 mm de espesura total, sobre banda acústica "KNAUF", colocada na base do tabique, formado por unha estrutura simple de perfís de chapa de aceiro galvanizado de 50 mm de ancho, a base de montantes (elementos verticais) separados 600 mm entre eles, con disposición normal "N" e canles (elementos horizontais) a cada lado do cal atorníllanse catro placas en total (dúas placas tipo Aquapanel Indoor en cada cara, de 12,5 mm de espesor cada placa). Incluso p/p de replanteo da perfilería, zonas de paso e ocos; colocación en todo o seu perímetro de cintas ou bandas estancas, na superficie de apoio ou contacto da perfilería cos paramentos; ancoraxes de canles e montantes metálicos; corte e fixación das placas mediante parafusería; tratamento das zonas de paso e ocos; execución de ángulos; tratamento de xuntas mediante pasta e cinta de xuntas; recibido das caixas para aloxamento de mecanismos eléctricos e de paso de instalacións, previo replanteo da súa ubicación nas placas e perforación das mesmas, e limpeza final. Totalmente terminado e listo para imprimar, pintar ou revestir (sen incluír neste prezo o illamento a colocar entre montantes).
Inclúe: Todas. Replanteo e trazado no forxado inferior e no superior dos tabiques a realizar. Colocación de banda de estanqueidade e canles inferiores, sobre solado terminado ou base de asento. Colocación de banda de estanqueidade e canles superiores, baixo forxados. Colocación e fixación dos montantes sobre os elementos horizontais. Colocación das placas para o peche dunha das caras do tabique, mediante fixacións mecánicas. Peche da segunda cara con placas, mediante fixacións mecánicas. Replanteo das caixas para aloxamento de mecanismos eléctricos e de paso de instalacións, e posterior perforación das placas. Tratamento das xuntas entre placas. Recibido das caixas para aloxamento de mecanismos eléctricos e de paso de instalacións.
Criterio de medición de proxecto: Superficie medida segundo documentación gráfica de Proxecto, sen duplicar esquinas nin encontros, deducindo os ocos de superficie maior de 2 m².
Criterio de medición de obra: Medirase a superficie realmente executada segundo especificacións do Proxecto, sen duplicar esquinas nin encontros, seguindo os criterios de medición espostos na norma UNE 92305 para as placas de xeso laminado e deducindo os ocos de superficie maior de 2 m² para o resto de placas.

| Código | Ud | Descrición | Rendemento | Prezo | Importe |
|---|---|---|---|---|---|
| mt12pck020b | m | Banda acústica de dilatación "KNAUF" de 50 mm de anchura. (material) | 1.200 | 0.26 | 0.31 |
| mt12pak020e | m | Canle 50/40/0,55 mm GRC 0,55 "KNAUF" de aceiro galvanizado, para sistema Aquapanel Indoor. Segundo UNE-EN 14195. (material) | 0.700 | 2.12 | 1.48 |
| mt12pak030q | m | Montante 50/50/0,60 mm GRC 0,60 "KNAUF" de aceiro galvanizado, para sistema Aquapanel Indoor. Segundo UNE-EN 14195. (material) | 2.000 | 2.33 | 4.66 |
| mt12pak010b | m² | Placa Aquapanel Indoor "KNAUF" 12,5x1200x2400 con alma de cemento Portland, revestida cunha capa de fibra de vidrio embebida en ambas as caras. (material) | 4.000 | 26.16 | 104.64 |
| mt12pak040a | Ude | Parafuso Aquapanel Maxi TN 39 mm "KNAUF". (material) | 56.000 | 0.04 | 2.24 |
| mt12psg220 | Ude | Fixación composta por taco e parafuso 5x27. (material) | 1.600 | 0.06 | 0.10 |
| mt12pak110 | Ude | Cartucho de 310 cm³ de pegamento Indoor PU "KNAUF". (material) | 2.400 | 9.44 | 22.66 |
| mt12pak080a | kg | Imprimación superficial Aquapanel Indoor "KNAUF". (material) | 0.100 | 11.55 | 1.16 |
| mt12pck010a | m | Cinta de xuntas "KNAUF" de 50 mm de anchura. (material) | 3.200 | 0.04 | 0.13 |
| mt12pak090b | kg | Morteiro superficial Aquapanel Indoor "KNAUF", cor branca. (material) | 7.000 | 2.95 | 20.65 |
| op00fre010 |  | Fresadora. | 1.000 | 0.00 | 0.00 |
| op00ato010 |  | Atornillador. | 1.000 | 0.00 | 0.00 |
| mo048 | h | Oficial 1ª montador de prefabricados interiores. (man de obra) | 0.404 | 15.28 | 6.17 |
| mo091 | h | Axudante montador de prefabricados interiores. (man de obra) | 0.130 | 14.65 | 1.90 |
| % | % | Costes directos complementarios | 2 % | 166.10 | 3.32 |
|  |  | Custos directos |  |  | 169.42 |
