# Trasdosado directo sobre partición interior

- Propiedade do arquivo: CYPE INGENIEROS, S.A.
- Formato: FIEBDC-3/2002
- Divisa: EUR
- Custos indirectos: 3.00 %
- Gastos xerais: 13.00 %
- Beneficio industrial: 6.00 %
- IVE: 16.00 %

## P Particións

### PT Tabiques

#### PTW Sistemas de trasdosados de placas

**PTW012** m² Trasdosado directo sobre partición interior, W 631 "KNAUF", realizado con placa de xeso laminado - 10+30 Polyplac (XPE) , recibida con pasta de agarre sobre o paramento vertical; 55 mm de espesura total.
Subministración e montaxe de trasdosado directo sobre partición interior, W 631 "KNAUF", de 55 mm de espesura total, composto por placa de xeso laminado tipo Polyplac (XPE) de 10+30 mm de espesor, recibida directamente sobre o paramento vertical con pasta de agarre Perlfix. Incluso p/p de replanteo da liña de paramento acabado, das zonas de paso e dos ocos; colocación sucesiva, para cada placa, das paladas de pasta de agarre no paramento soporte; corte das placas, colocación de calzos na zona inferior e colocación individual das placas mediante presión sobre as paladas; formación de xuntas de dilatación; tratamento das zonas de paso e ocos; execución de ángulos; tratamento de xuntas mediante pasta e cinta de xuntas; recibido das caixas para aloxamento de mecanismos eléctricos e de paso de instalacións, previo replanteo da súa ubicación nas placas e perforación das mesmas, e limpeza final. Totalmente terminado e listo para imprimar, pintar ou revestir.
Inclúe: Todas. Replanteo e trazado no forxado inferior e no superior da liña de paramento acabado. Colocación sucesiva no paramento das pelladas de pasta de agarre correspondentes a cada unha das placas. Colocación sucesiva e independente de cada unha das placas mediante paneado. Replanteo das caixas para aloxamento de mecanismos eléctricos e de paso de instalacións, e posterior perforación das placas. Tratamento das xuntas entre placas. Recibido das caixas para aloxamento de mecanismos eléctricos e de paso de instalacións.
Criterio de medición de proxecto: Superficie medida segundo documentación gráfica de Proxecto, sen duplicar esquinas nin encontros, seguindo os criterios de medición espostos na norma UNE 92305: para ocos de superficie maior ou igual a 5 m² e inferior ou igual a 8 m², deducirase a metade do oco e para ocos de superficie maior a 8 m², deducirase todo o oco.
Criterio de medición de obra: Medirase a superficie realmente executada segundo especificacións do Proxecto, sen duplicar esquinas nin encontros, seguindo os criterios de medición espostos na norma UNE 92305: para ocos de superficie maior ou igual a 5 m² e inferior ou igual a 8 m², deducirase a metade do oco e para ocos de superficie maior a 8 m², deducirase todo o oco.

| Código | Ud | Descrición | Rendemento | Prezo | Importe |
|---|---|---|---|---|---|
| mt12pik015 | kg | Pasta de agarre Perlfix "KNAUF", segundo UNE-EN 14496. (material) | 3.500 | 0.60 | 2.10 |
| mt12ppk012b | m² | Placa transformada Polyplac (XPE) 10+30 mm "KNAUF" formada por unha placa de xeso laminado 10x1200x2600, BA, UNE-EN 13950 que leva pegada unha lámina de poliestireno expandido de 15 kg/m³ de densidade. (material) | 1.050 | 10.18 | 10.69 |
| mt12pik010b | kg | Pasta de xuntas Jointfiller F-1 GLS "KNAUF", segundo UNE-EN 13963. (material) | 0.300 | 1.39 | 0.42 |
| mt12pck010a | m | Cinta de xuntas "KNAUF" de 50 mm de anchura. (material) | 1.600 | 0.04 | 0.06 |
| op00fre010 |  | Fresadora. | 1.000 | 0.00 | 0.00 |
| op00sie010 |  | Sierra de calar. | 1.000 | 0.00 | 0.00 |
| mo048 | h | Oficial 1ª montador de prefabricados interiores. (man de obra) | 0.352 | 15.28 | 5.38 |
| mo091 | h | Axudante montador de prefabricados interiores. (man de obra) | 0.126 | 14.65 | 1.85 |
| % | % | Costes directos complementarios | 2 % | 20.50 | 0.41 |
|  |  | Custos directos |  |  | 20.91 |
