# Trasdousado autoportante libre sobre partición interior

- Propiedade do arquivo: CYPE INGENIEROS, S.A.
- Formato: FIEBDC-3/2002
- Divisa: EUR
- Custos indirectos: 3.00 %
- Gastos xerais: 13.00 %
- Beneficio industrial: 6.00 %
- IVE: 16.00 %

## P Particións

### PT Tabiques

#### PTW Sistemas de trasdosados de placas

**PTW070** m² Trasdousado autoportante libre sobre partición interior, sistema Placo Prima "PLACO", realizado cunha placa de xeso laminado A / UNE-EN 520 - 1200 / 2500 / 15 / bordo afiado, BA 15 "PLACO", parafuseada directamente a unha estrutura autoportante de perfís metálicos de aceiro galvanizado formada por canles R 48 "PLACO" e montantes M 48 "PLACO", cunha separación entre montantes de 600 mm e un grosor total de 63 mm.
Subministración e montaxe de trasdousado autoportante libre sobre partición interior, sistema Placo Prima "PLACO", de 63 mm de grosor total, composto por unha placa de xeso laminado A / UNE-EN 520 - 1200 / 2500 / 15 / bordo afiado, BA 15 "PLACO", formada por un alma de xeso de orixe natural embutida e íntimamente ligada a dúas láminas de cartón forte, parafuseada directamente a unha estrutura autoportante de perfís metálicos de aceiro galvanizado formada por canles horizontais R 48 "PLACO", solidamente fixados ó chan e ó teito, e montantes verticais M 48 "PLACO", cunha separación entre montantes de 600 mm. Ata p/p de replanteo da perfilería, zonas de paso e ocos; colocación en todo o seu perímetro de cintas ou bandas estancas, na superficie de apoio ou contacto da perfilería cos paramentos; ancoraxes de canles e montantes metálicos; corte e fixación das placas mediante parafusería; tratamento das zonas de paso e ocos; execución de ángulos; tratamento de xuntas mediante pasta e cinta de xuntas; recibido das caixas para aloxamento de mecanismos eléctricos e de paso de instalacións, previo replanteo da súa ubicación nas placas e perforación das mesmas, e limpeza final. Totalmente terminado e listo para imprimar, pintar ou revestir (sen incluír neste prezo o illamento a colocar entre paneis).
Inclúe: Todas. Replanteo e trazado no forxado inferior e no superior da perfilaría. Colocación de banda de estanqueidade e canles inferiores, sobre solado terminado ou base de asento. Colocación de banda de estanqueidade e canles superiores, baixo forxados. Colocación dos montantes. Colocación das placas mediante fixaciones mecánicas. Replanteo das caixas para aloxamento de mecanismos eléctricos e de paso de instalacións, e posterior perforación das placas. Tratamento das xuntas entre placas. Recibido das caixas para aloxamento de mecanismos eléctricos e de paso de instalacións.
Criterio de medición de proxecto: Superficie medida segundo documentación gráfica de Proxecto, sen duplicar esquinas nin encontros, seguindo os criterios de medición espostos na norma UNE 92305: para ocos de superficie maior ou igual a 5 m² e inferior ou igual a 8 m², deducirase a metade do oco e para ocos de superficie maior a 8 m², deducirase todo o oco.
Criterio de medición de obra: Medirase a superficie realmente executada segundo especificacións do Proxecto, sen duplicar esquinas nin encontros, seguindo os criterios de medición espostos na norma UNE 92305: para ocos de superficie maior ou igual a 5 m² e inferior ou igual a 8 m², deducirase a metade do oco e para ocos de superficie maior a 8 m², deducirase todo o oco.

| Código | Ud | Descrición | Rendemento | Prezo | Importe |
|---|---|---|---|---|---|
| mt12plj020a | m | Banda estanca, Banda 45 "PLACO", de escume de células pechadas cunha cara autoadhesiva, para a estanqueidade e illamento da base dos tabiques. (material) | 0.450 | 0.34 | 0.15 |
| mt12plp070b | m | Canle de perfil metálico de aceiro galvanizado, R 48 "PLACO", fabricado mediante laminación en frío, de 3000 mm de lonxitude, 48x30 mm de sección e 0,55 mm de espesor, segundo UNE-EN 14195. (material) | 1.000 | 1.56 | 1.56 |
| mt12plp060b | m | Montante de perfil metálico de aceiro galvanizado, M 48 "PLACO", fabricado mediante laminación en frío, de 3000 mm de lonxitude, 46,5x36 mm de sección e 0,6 mm de espesor, segundo UNE-EN 14195. (material) | 2.100 | 1.85 | 3.89 |
| mt12plk010adi | m² | Placa de xeso laminado A / UNE-EN 520 - 1200 / 2500 / 15 / bordo afiado, BA 15 "PLACO", formada por un alma de xeso de orixe natural embutida e íntimamente ligada a dúas láminas de cartón forte. (material) | 1.050 | 5.45 | 5.72 |
| mt12plt010a | Ude | Parafuso autorroscante TTPC 25 "PLACO", con cabeza de trompeta, de 25 mm de lonxitude, para instalación de placas de xeso laminado sobre perfilería de grosor inferior a 6 mm. (material) | 11.000 | 0.01 | 0.11 |
| mt12plt030b | Ude | Parafuso autoperforante rosca-chapa, TRPF 13 "PLACO", de 13 mm de lonxitude. (material) | 5.000 | 0.02 | 0.10 |
| mt12plj010a | m | Cinta microperforada, "PLACO", para acabado de xuntas de placas de xeso laminado. (material) | 1.400 | 0.05 | 0.07 |
| mt12plm010a | kg | Pasta de secado en po, SN "PLACO", para o tratamento das xuntas das placas de xeso laminado. (material) | 0.330 | 1.05 | 0.35 |
| op00fre010 |  | Fresadora. | 1.000 | 0.00 | 0.00 |
| op00sie010 |  | Sierra de calar. | 1.000 | 0.00 | 0.00 |
| op00tal010 |  | Taladro. | 1.000 | 0.00 | 0.00 |
| op00ato010 |  | Atornillador. | 1.000 | 0.00 | 0.00 |
| mo048 | h | Oficial 1ª montador de prefabricados interiores. (man de obra) | 0.264 | 15.28 | 4.03 |
| mo091 | h | Axudante montador de prefabricados interiores. (man de obra) | 0.264 | 14.65 | 3.87 |
| % | % | Costes directos complementarios | 2 % | 19.85 | 0.40 |
|  |  | Custos directos |  |  | 20.25 |
