# Trasdousado directo sobre partición interior

- Propiedade do arquivo: CYPE INGENIEROS, S.A.
- Formato: FIEBDC-3/2002
- Divisa: EUR
- Custos indirectos: 3.00 %
- Gastos xerais: 13.00 %
- Beneficio industrial: 6.00 %
- IVE: 16.00 %

## P Particións

### PT Tabiques

#### PTW Sistemas de trasdosados de placas

**PTW080** m² Trasdousado directo sobre partición interior, realizado con placa de xeso laminado, de 13 mm de espesor, cun panel de lá de vidro de 40 mm de espesor, Calibel "ISOVER", dimensións 1200x2600 mm, resistencia térmica 1,55882 m²K/W, conductividade térmica 0,034 W/(mK).
Subministración e montaxe de trasdosado directo sobre partición interior, realizado con placa de xeso laminado de 13 mm de espesor, cun panel de lá de vidro de 40 mm de espesor, Calibel "ISOVER", dimensións 1200x2600 mm, resistencia térmica 1,55882 m²K/W, conductividade térmica 0,034 W/(mK), calor específico 1000 J/kgK, factor de resistencia á difusión do vapor de auga 1 e Euroclase B-s1,d0 de reacción ó lume. Ata p/p de replanteo da liña de paramento acabado, das zonas de paso e dos ocos; colocación sucesiva, para cada placa, das paladas de pasta de agarre no paramento soporte; corte das placas, colocación de calzos na zona inferior e colocación individual das placas mediante presión sobre as paladas; formación de xuntas de dilatación; tratamento das zonas de paso e ocos; execución de ángulos; tratamento de xuntas mediante pasta e cinta de xuntas; recibido das caixas para aloxamento de mecanismos eléctricos e de paso de instalacións, previo replanteo da súa ubicación nas placas e perforación das mesmas, e limpeza final. Totalmente terminado e listo para imprimar, pintar ou revestir.
Inclúe: Todas. Replanteo e trazado no forxado inferior e no superior da liña de paramento acabado. Colocación sucesiva no paramento das pelladas de pasta de agarre correspondentes a cada unha das placas. Colocación sucesiva e independente de cada unha das placas mediante paneado. Replanteo das caixas para aloxamento de mecanismos eléctricos e de paso de instalacións, e posterior perforación das placas. Tratamento das xuntas entre placas. Recibido das caixas para aloxamento de mecanismos eléctricos e de paso de instalacións.
Criterio de medición de proxecto: Superficie medida segundo documentación gráfica de Proxecto, sen duplicar esquinas nin encontros, seguindo os criterios de medición espostos na norma UNE 92305: para ocos de superficie maior ou igual a 5 m² e inferior ou igual a 8 m², deducirase a metade do oco e para ocos de superficie maior a 8 m², deducirase todo o oco.
Criterio de medición de obra: Medirase a superficie realmente executada segundo especificacións do Proxecto, sen duplicar esquinas nin encontros, seguindo os criterios de medición espostos na norma UNE 92305: para ocos de superficie maior ou igual a 5 m² e inferior ou igual a 8 m², deducirase a metade do oco e para ocos de superficie maior a 8 m², deducirase todo o oco.

| Código | Ud | Descrición | Rendemento | Prezo | Importe |
|---|---|---|---|---|---|
| mt12lvi010hbQc | m² | Placa de xeso laminado de 13 mm de espesor, cun panel de lá de vidro de 40 mm de espesor, Calibel "ISOVER", dimensións 1200x2600 mm, resistencia térmica 1,55882 m²K/W, conductividade térmica 0,034 W/(mK), calor específico 1000 J/kgK, factor de resistencia á difusión do vapor de auga 1 e Euroclase B-s1,d0 de reacción ó lume, segundo UNE-EN 13162. (material) | 1.050 | 18.35 | 19.27 |
| mt12psg035a | kg | Pasta de agarre, segundo UNE-EN 14496. (material) | 3.500 | 0.58 | 2.03 |
| mt12psg030a | kg | Pasta para xuntas, segundo UNE-EN 13963. (material) | 0.300 | 1.26 | 0.38 |
| mt12psg040a | m | Cinta de xuntas. (material) | 1.600 | 0.03 | 0.05 |
| op00fre010 |  | Fresadora. | 1.000 | 0.00 | 0.00 |
| op00sie010 |  | Sierra de calar. | 1.000 | 0.00 | 0.00 |
| mo048 | h | Oficial 1ª montador de prefabricados interiores. (man de obra) | 0.352 | 15.28 | 5.38 |
| mo091 | h | Axudante montador de prefabricados interiores. (man de obra) | 0.126 | 14.65 | 1.85 |
| % | % | Costes directos complementarios | 2 % | 28.96 | 0.58 |
|  |  | Custos directos |  |  | 29.54 |
