# Folla de partición interior de 1/2 pé de espesor de fábrica

- Propiedade do arquivo: CYPE INGENIEROS, S.A.
- Formato: FIEBDC-3/2002
- Divisa: EUR
- Custos indirectos: 3.00 %
- Gastos xerais: 13.00 %
- Beneficio industrial: 6.00 %
- IVE: 16.00 %

## P Particións

### PT Tabiques

#### PTX Folla cara vista

**PTX010** m² Folla de partición interior de 1/2 pé de espesor de fábrica, de ladrillo cerámico cara vista perforado hidrofugado, salmón, acabado liso, 24x11,5x5 cm, con xunta de 1 cm, reafundida, recibida con morteiro de cemento M-7,5.
Formación de folla de partición interior de 1/2 pé de espesor de fábrica, de ladrillo cerámico cara vista perforado hidrofugado, salmón, acabado liso, 24x11,5x5 cm, con xunta de 1 cm, reafundida, recibida con morteiro de cemento M-7,5. Incluso p/p de replanteo, nivelación e aplomado, recibido de cercos e precercos, mermas e roturas, enxarxes, mochetas, rexuntado e limpeza.
Inclúe: Todas. Replanteo e trazado no forxado dos tabiques a realizar. Colocación e aplomado de miras de referencia. Colocación, aplomado e nivelación de cercos e precercos de portas e armarios. Tendido de fíos entre miras. Colocación das pezas por fiadas a nivel. Recibido á obra dos elementos de fixación de cercos e precercos. Encontros da fábrica con fachadas, pilares e tabiques. Encontro da fábrica co forxado superior. Repaso de xuntas e limpeza.
Criterio de medición de proxecto: Superficie medida segundo documentación gráfica de Proxecto, sen duplicar esquinas nin encontros, deducindo os ocos de superficie maior de 3 m².
Criterio de medición de obra: Medirase a superficie realmente executada segundo especificacións do Proxecto, sen duplicar esquinas nin encontros, deducindo os ocos de superficie maior de 3 m².

| Código | Ud | Descrición | Rendemento | Prezo | Importe |
|---|---|---|---|---|---|
| mt05cvh010f | Ude | Ladrillo cerámico cara vista perforado hidrofugado, salmón, acabado liso, 24x11,5x5 cm, segundo UNE-EN 771-1. (material) | 70.350 | 0.13 | 9.15 |
| mt09mor010d | m³ | Morteiro de cemento CEM II/B-P 32,5 N tipo M-7,5, confecionado na obra con 300 kg/m³ de cemento e unha proporción en volume 1/5. (material) | 0.026 | 122.30 | 3.18 |
| op00sie030 |  | Sierra de disco de diamante, para mesa de trabajo, de corte húmedo. | 1.000 | 0.00 | 0.00 |
| op00tal010 |  | Taladro. | 1.000 | 0.00 | 0.00 |
| mo019 | h | Oficial 1ª construcción en trabajos de albañilería. (man de obra) | 1.130 | 15.28 | 17.27 |
| mo105 | h | Peón ordinario construcción en trabajos de albañilería. (man de obra) | 0.565 | 13.97 | 7.89 |
| % | % | Costes directos complementarios | 2 % | 37.49 | 0.75 |
|  |  | Custos directos |  |  | 38.24 |
