# Folla de partición interior de 10 cm de espesor de fábrica

- Propiedade do arquivo: CYPE INGENIEROS, S.A.
- Formato: FIEBDC-3/2002
- Divisa: EUR
- Custos indirectos: 3.00 %
- Gastos xerais: 13.00 %
- Beneficio industrial: 6.00 %
- IVE: 16.00 %

## P Particións

### PT Tabiques

#### PTX Folla cara vista

**PTX020** m² Folla de partición interior de 10 cm de espesor de fábrica, de bloque CV de formigón, liso hidrófugo, cor gris, 40x20x10 cm, resistencia normalizada R10 (10 N/mm²), con xunta de 1 cm, reafundida, recibida con morteiro de cemento M-10.
Formación de folla de partición interior de 10 cm de espesor de fábrica, de bloque CV de formigón, liso hidrófugo, cor gris, 40x20x10 cm, resistencia normalizada R10 (10 N/mm²), con xunta de 1 cm, reafundida, recibida con morteiro de cemento M-10. Incluso p/p de aplomado e recibido de cercos e precercos, mermas e roturas.
Inclúe: Todas. Replanteo e trazado no forxado dos tabiques a realizar. Colocación e aplomado de miras de referencia. Colocación, aplomado e nivelación de cercos e precercos de portas e armarios. Tendido de fíos entre miras. Colocación das pezas por fiadas a nivel. Recibido á obra dos elementos de fixación de cercos e precercos. Encontros da fábrica con fachadas, pilares e tabiques. Encontro da fábrica co forxado superior. Repaso de xuntas e limpeza.
Criterio de medición de proxecto: Superficie medida segundo documentación gráfica de Proxecto, sen duplicar esquinas nin encontros, deducindo os ocos de superficie maior de 3 m².
Criterio de medición de obra: Medirase a superficie realmente executada segundo especificacións do Proxecto, sen duplicar esquinas nin encontros, deducindo os ocos de superficie maior de 3 m².

| Código | Ud | Descrición | Rendemento | Prezo | Importe |
|---|---|---|---|---|---|
| mt03bhe010aa | Ude | Bloque CV de formigón, liso hidrófugo, cor gris, 40x20x10 cm, resistencia normalizada R10 (10 N/mm²), incluso p/p de pezas especiais: zunchos e medios. Segundo UNE-EN 771-3. (material) | 12.600 | 0.58 | 7.31 |
| mt09mor010e | m³ | Morteiro de cemento CEM II/B-P 32,5 N tipo M-10, confecionado na obra con 380 kg/m³ de cemento e unha proporción en volume 1/4. (material) | 0.007 | 133.30 | 0.93 |
| mo019 | h | Oficial 1ª construcción en trabajos de albañilería. (man de obra) | 0.640 | 15.28 | 9.78 |
| mo105 | h | Peón ordinario construcción en trabajos de albañilería. (man de obra) | 0.320 | 13.97 | 4.47 |
| % | % | Costes directos complementarios | 2 % | 22.49 | 0.45 |
|  |  | Custos directos |  |  | 22.94 |
