# Folla de partición interior de 6 cm de espesor de fábrica, de ladrillo cerámico oco (borgoña), para revestir, 24x11,5x6 cm, recibida con morteiro de cemento M-5

- Propiedade do arquivo: CYPE INGENIEROS, S.A.
- Formato: FIEBDC-3/2002
- Divisa: EUR
- Custos indirectos: 3.00 %
- Gastos xerais: 13.00 %
- Beneficio industrial: 6.00 %
- IVE: 16.00 %

## P Particións

### PT Tabiques

#### PTZ Folla para revestir

**PTZ010** m² Folla de partición interior de 6 cm de espesor de fábrica, de ladrillo cerámico oco (borgoña), para revestir, 24x11,5x6 cm, recibida con morteiro de cemento M-5.
Formación de folla de partición interior de 6 cm de espesor de fábrica, de ladrillo cerámico oco (borgoña), para revestir, 24x11,5x6 cm, recibida con morteiro de cemento M-5. Incluso p/p de replanteo, nivelación e aplomado, recibido de cercos e precercos, mermas, roturas, enxarxes, mochetas e limpeza.
Inclúe: Todas. Replanteo e trazado no forxado dos tabiques a realizar. Colocación e aplomado de miras de referencia. Colocación, aplomado e nivelación de cercos e precercos de portas e armarios. Tendido de fíos entre miras. Colocación das pezas por fiadas a nivel. Recibido á obra dos elementos de fixación de cercos e precercos. Encontros da fábrica con fachadas, pilares e tabiques. Encontro da fábrica co forxado superior.
Criterio de medición de proxecto: Superficie medida segundo documentación gráfica de Proxecto, sen duplicar esquinas nin encontros, deducindo os ocos de superficie maior de 3 m².
Criterio de medición de obra: Medirase a superficie realmente executada segundo especificacións do Proxecto, sen duplicar esquinas nin encontros, deducindo os ocos de superficie maior de 3 m².

| Código | Ud | Descrición | Rendemento | Prezo | Importe |
|---|---|---|---|---|---|
| mt04lac010b | Ude | Ladrillo cerámico oco (borgoña), para revestir, 24x11,5x6 cm, segundo UNE-EN 771-1. (material) | 34.650 | 0.09 | 3.12 |
| mt09mor010c | m³ | Morteiro de cemento CEM II/B-P 32,5 N tipo M-5, confecionado na obra con 250 kg/m³ de cemento e unha proporción en volume 1/6. (material) | 0.007 | 115.30 | 0.81 |
| op00amo010 |  | Amoladora o radial. | 1.000 | 0.00 | 0.00 |
| mo019 | h | Oficial 1ª construcción en trabajos de albañilería. (man de obra) | 0.640 | 15.28 | 9.78 |
| mo105 | h | Peón ordinario construcción en trabajos de albañilería. (man de obra) | 0.320 | 13.97 | 4.47 |
| % | % | Costes directos complementarios | 2 % | 18.18 | 0.36 |
|  |  | Custos directos |  |  | 18.54 |
