# Folla de partición interior de 14 cm de espesor de fábrica, de bloque alixeirado de termoarcilla, 30x19x14 cm, para revestir, recibida con morteiro de cemento M-10

- Propiedade do arquivo: CYPE INGENIEROS, S.A.
- Formato: FIEBDC-3/2002
- Divisa: EUR
- Custos indirectos: 3.00 %
- Gastos xerais: 13.00 %
- Beneficio industrial: 6.00 %
- IVE: 16.00 %

## P Particións

### PT Tabiques

#### PTZ Folla para revestir

**PTZ030** m² Folla de partición interior de 14 cm de espesor de fábrica, de bloque alixeirado de termoarcilla, 30x19x14 cm, para revestir, recibida con morteiro de cemento M-10.
Formación de folla de partición interior de 14 cm de espesor de fábrica, de bloque alixeirado de termoarcilla, 30x19x14 cm, para revestir, recibida con morteiro de cemento M-10. Incluso p/p de aplomado e recibido de cercos e precercos, mermas e roturas.
Inclúe: Todas. Replanteo e trazado no forxado dos tabiques a realizar. Colocación e aplomado de miras de referencia. Colocación, aplomado e nivelación de cercos e precercos de portas e armarios. Tendido de fíos entre miras. Colocación das pezas por fiadas a nivel. Recibido á obra dos elementos de fixación de cercos e precercos.
Criterio de medición de proxecto: Superficie medida segundo documentación gráfica de Proxecto, sen duplicar esquinas nin encontros, deducindo os ocos de superficie maior de 3 m².
Criterio de medición de obra: Medirase a superficie realmente executada segundo especificacións do Proxecto, sen duplicar esquinas nin encontros, deducindo os ocos de superficie maior de 3 m².

| Código | Ud | Descrición | Rendemento | Prezo | Importe |
|---|---|---|---|---|---|
| mt02btr020ab | Ude | Bloque alixeirado de termoarcilla, 30x19x14 cm, para revestir, ata p/p de pezas especiais: media, terminación, esquina, axuste, remate base e remate esquina. (material) | 17.850 | 0.67 | 11.96 |
| mt09mor010e | m³ | Morteiro de cemento CEM II/B-P 32,5 N tipo M-10, confecionado na obra con 380 kg/m³ de cemento e unha proporción en volume 1/4. (material) | 0.012 | 133.30 | 1.60 |
| op00amo010 |  | Amoladora o radial. | 1.000 | 0.00 | 0.00 |
| mo019 | h | Oficial 1ª construcción en trabajos de albañilería. (man de obra) | 0.427 | 15.28 | 6.52 |
| mo105 | h | Peón ordinario construcción en trabajos de albañilería. (man de obra) | 0.213 | 13.97 | 2.98 |
| % | % | Costes directos complementarios | 2 % | 23.06 | 0.46 |
|  |  | Custos directos |  |  | 23.52 |
