# Limpeza final de obra en vivenda unifamiliar, cunha superficie construída media de 90 m²

- Propiedade do arquivo: CYPE INGENIEROS, S.A.
- Formato: FIEBDC-3/2002
- Divisa: EUR
- Custos indirectos: 3.00 %
- Gastos xerais: 13.00 %
- Beneficio industrial: 6.00 %
- IVE: 16.00 %

## P Particións

### PY Axudas

#### PYL Limpeza de obra

**PYL020** Ude Limpeza final de obra en vivenda unifamiliar, cunha superficie construída media de 90 m².
Limpeza final de obra en vivenda unifamiliar, cunha superficie construída media de 90 m², incluíndo os traballos de eliminación da suciedade e o po acumulado en paramentos e carpinterías, limpeza e desinfección de baños e aseos, limpeza de cristais e carpinterías exteriores, eliminación de manchas e restos de xeso e morteiro adheridos en solos e outros elementos, recollida e retirada de plásticos e cartóns, todo iso xunto cos demais restos de fin de obra depositados no contedor de residuos para o seu transporte a escorredoiro autorizado.
Inclúe: Traballos de limpeza. Retirada e provisión dos restos xerados. Carga manual dos restos xerados sobre camión ou contedor.
Criterio de medición de proxecto: Número de unidades previstas, segundo documentación gráfica de Proxecto.
Criterio de medición de obra: Medirase o número de unidades realmente executadas segundo especificacións do Proxecto.

| Código | Ud | Descrición | Rendemento | Prezo | Importe |
|---|---|---|---|---|---|
| op00asp010 |  | Aspirador. | 1.000 | 0.00 | 0.00 |
| mo104 | h | Peón ordinario construcción. (man de obra) | 25.491 | 13.97 | 356.11 |
| % | % | Costes directos complementarios | 2 % | 356.11 | 7.12 |
|  |  | Custos directos |  |  | 363.23 |
