# Cuberta plana non transitable

- Propiedade do arquivo: CYPE INGENIEROS, S.A.
- Formato: FIEBDC-3/2002
- Divisa: EUR
- Custos indirectos: 3.00 %
- Gastos xerais: 13.00 %
- Beneficio industrial: 6.00 %
- IVE: 16.00 %

## Q Cubertas

### QA Planas

#### QAD Non transitables, non ventiladas

**QAD021** m² Cuberta plana non transitable, non ventilada, con grava, tipo invertida, pendente do 1% ó 5%, composta de: formación de pendentes: arxila expandida de 350 kg/m³ de densidade, vertida en seco e consolidada na súa superficie con calea de cemento, con espesor medio de 10 cm; impermeabilización monocapa non adherida: lámina impermeabilizante flexible tipo EVAC, composta de unha dobre folla de poliolefina termoplástica con acetato de vinil etileno, con ambas as dúas caras revestidas de fibras de poliéster non tecidas, de 0,8 mm de espesor e 600 g/m²; illamento térmico: panel ríxido de poliestireno extruido, de superficie lisa e mecanizado lateral a media madeira, de 40 mm de espesor, resistencia a compresión >= 300 kPa; capa separadora baixo protección: xeotextil de polipropileno-polietileno (180 g/m²); capa de protección: 10 cm de canto rodado de 16 a 32 mm de diámetro.
Formación de cuberta plana non transitable, non ventilada, con grava, tipo invertida, pendente do 1% ó 5%, composta dos seguintes elementos: FORMACIÓN DE PENDENTES: mediante encintado de limatesas, limahoyas e xuntas con maestras de ladrillo cerámico oco dobre e capa de 10 cm de espesor medio a base de arxila expandida de 350 kg/m³ de densidade, vertida en seco e consolidada na súa superficie con calea de cemento, proporcionando unha resistencia á compresión de 1 MPa e cunha condutividade térmica de 0,087 W/(mK); acabado con capa de regularización de morteiro de cemento M-5 de 4 cm de espesor, fratasada e limpa; IMPERMEABILIZACIÓN: tipo monocapa, non adherida, formada por unha lámina impermeabilizante flexible tipo EVAC, composta de unha dobre folla de poliolefina termoplástica con acetato de vinil etileno, con ambas as dúas caras revestidas de fibras de poliéster non tecidas, de 0,8 mm de espesor e 600 g/m², fijada al soporte en perímetro y juntas mediante adhesivo cementoso mellorado C2 E, e solapes fijados con adhesivo cementoso mellorado C2 E S1; ILLAMENTO TÉRMICO: panel ríxido de poliestireno extruido, de superficie lisa e mecanizado lateral a media madeira, de 40 mm de espesor, resistencia a compresión >= 300 kPa, resistencia térmica 1,2 m²K/W, conductividade térmica 0,034 W/(mK); CAPA SEPARADORA BAIXO PROTECCIÓN: xeotextil no tecido sintético, termosoldado, de polipropileno-polietileno, de 180 g/m²; CAPA DE PROTECCIÓN: Capa de canto rodado de 16 a 32 mm de diámetro, exenta de finos, extendida cunha espesura media de 10 cm.
Inclúe: Todas. Replanteo dos puntos singulares. Replanteo das pendentes e trazado de limatesas, limagoias e xuntas. Formación de pendentes mediante encintado de limatesas, limahoyas e xuntas con maestras de ladrillo. Recheo de xuntas con poliestireno expandido. Vertedura en seco da arxila expandida ata acadar o nivel de coroación das mestras, e consolidación con calea de cemento. Verquido, extendido e regleado da capa de morteiro de regularización. Limpeza e preparación da superficie na que se aplicará a membrana. Aplicación do adhesivo cementoso. Colocación da xeomembrana. Revisión da superficie base na que se realiza a fixación do illamento dacordo coas esixencias da técnica a empregar. Corte, axuste e colocación do illamento. Colocación da capa separadora baixjo protección. Verquido e extendido da capa de protección de grava.
Criterio de medición de proxecto: Superficie medida en proxección horizontal, segundo documentación gráfica de Proxecto, dende as caras interiores dos antepeitos ou petos perimetrais que a limitan.
Criterio de medición de obra: Medirase, en proxección horizontal, a superficie realmente executada segundo especificacións do Proxecto, dende as caras interiores dos antepeitos ou petos perimetrais que a limitan.

| Código | Ud | Descrición | Rendemento | Prezo | Importe |
|---|---|---|---|---|---|
| mt04lac010c | Ude | Ladrillo cerámico oco (cubo), para revestir, 24x11,5x8 cm, segundo UNE-EN 771-1. (material) | 4.000 | 0.10 | 0.40 |
| mt01arl030 | m³ | Arxila expandida, de 350 kg/m³ de densidade e granulometría comprendida entre 8 e 16 mm, subministrada en sacos. (material) | 0.100 | 59.50 | 5.95 |
| mt09lec020b | m³ | Leitada de cemento 1/3 CEM II/B-P 32,5 N. (material) | 0.010 | 105.10 | 1.05 |
| mt16pea020b | m² | Panel ríxido de poliestireno expandido, segundo UNE-EN 13163, mecanizado lateral recto, de 20 mm de espesor, resistencia térmica 0,55 m²K/W, conductividade térmica 0,036 W/(mK), para xunta de dilatación. (material) | 0.010 | 1.34 | 0.01 |
| mt09mor010c | m³ | Morteiro de cemento CEM II/B-P 32,5 N tipo M-5, confecionado na obra con 250 kg/m³ de cemento e unha proporción en volume 1/6. (material) | 0.040 | 115.30 | 4.61 |
| mt09mcr250a | kg | Adhesivo cementoso mellorado, C2 E, con tempo aberto ampliado, segundo UNE-EN 12004, para a fixación de xeomembranas, composto por cementos especiais, áridos seleccionados e resinas sintéticas. (material) | 0.600 | 0.70 | 0.42 |
| mt15rev010f | m² | Lámina impermeabilizante flexible tipo EVAC, composta de unha dobre folla de poliolefina termoplástica con acetato de vinil etileno, con ambas as dúas caras revestidas de fibras de poliéster non tecidas, de 0,8 mm de espesor e 600 g/m², segundo UNE-EN 13956. (material) | 1.100 | 12.51 | 13.76 |
| mt09mcr250b | kg | Adhesivo cementoso mellorado, C2 E S1, con tempo aberto ampliado e gran deformabilidade, segundo UNE-EN 12004, para a fixación de solapes de xeomembranas, composto por cementos especiais, áridos seleccionados e resinas sintéticas. (material) | 0.300 | 3.00 | 0.90 |
| mt16pxa010i | m² | Panel ríxido de poliestireno extruido, segundo UNE-EN 13164, de superficie lisa e mecanizado lateral a media madeira, de 40 mm de espesor, resistencia a compresión >= 300 kPa, resistencia térmica 1,2 m²K/W, conductividade térmica 0,034 W/(mK), Euroclase E de reacción ó lume, con código de designación XPS-EN 13164-T1-CS(10/Y)300-DLT(2)5-CC(2/1,5/50)125-DS(TH)-WL(T)0,7-WD(V)5-FT2. (material) | 1.050 | 9.54 | 10.02 |
| mt14gsa010f | m² | Xeotextil no tecido sintético, termosoldado, de polipropileno-polietileno, de 180 g/m². (material) | 1.050 | 1.87 | 1.96 |
| mt01arc010 | t | Canto rodado de 16 a 32 mm de diámetro. (material) | 0.180 | 25.07 | 4.51 |
| mo018 | h | Oficial 1ª construcción. (man de obra) | 0.568 | 15.28 | 8.68 |
| mo104 | h | Peón ordinario construcción. (man de obra) | 0.568 | 13.97 | 7.93 |
| mo027 | h | Oficial 1ª aplicador de láminas impermeabilizantes. (man de obra) | 0.154 | 15.28 | 2.35 |
| mo062 | h | Axudante aplicador de láminas impermeabilizantes. (man de obra) | 0.154 | 14.65 | 2.26 |
| mo049 | h | Oficial 1ª montador de aislamientos. (man de obra) | 0.059 | 15.28 | 0.90 |
| mo092 | h | Axudante montador de aislamientos. (man de obra) | 0.059 | 14.65 | 0.86 |
| % | % | Costes directos complementarios | 2 % | 66.57 | 1.33 |
|  |  | Custos directos |  |  | 67.90 |
