# Cuberta plana non transitable

- Propiedade do arquivo: CYPE INGENIEROS, S.A.
- Formato: FIEBDC-3/2002
- Divisa: EUR
- Custos indirectos: 3.00 %
- Gastos xerais: 13.00 %
- Beneficio industrial: 6.00 %
- IVE: 16.00 %

## Q Cubertas

### QA Planas

#### QAD Non transitables, non ventiladas

**QAD040** m² Cuberta plana non transitable, non ventilada, Deck tipo convencional, pendente do 1% ó 5%, composta de: soporte base: perfil nervado autoportante de chapa de aceiro galvanizado S 280 de 0,7 mm de espesor, acabado liso, con 3 nervios de 50 mm de altura separados 260 mm; illamento térmico: panel ríxido de lá de rocha soldable, de 50 mm de espesor; impermeabilización: monocapa con lámina de betún modificado con elastómero SBS LBM(SBS)-50/G-FP (150R) totalmente adherida con soplete.
Formación de cuberta plana non transitable, non ventilada, Deck, tipo convencional, pendente do 1% ó 5%, composta dos seguintes elementos: SOPORTE BASE: perfil nervado autoportante de chapa de aceiro galvanizado S 280 de 0,7 mm de espesor, acabado liso, con 3 nervios de 50 mm de altura separados 260 mm, inercia 18 cm4 e masa superficial 5,5 kg/m²; ILLAMENTO TÉRMICO: panel ríxido de lá de rocha soldable, de alta densidade, segundo UNE-EN 13162, revestido con oxiasfalto e film de polipropileno termofusible, de 50 mm de espesor, resistencia térmica >= 1,25 m²K/W, conductividade térmica 0,039 W/(mK); IMPERMEABILIZACIÓN: tipo monocapa, adherida, formada por unha lámina de betún modificado con elastómero SBS LBM(SBS)-50/G-FP (150R), con armadura de feltro de poliéster reforzado e estabilizado de 150 g/m², con autoprotección mineral totalmente adherida con soplete. Incluso p/p de formación de juntas de dilatación en cubierta y resolución de puntos singulares.
Inclúe: Todas. Replanteo de las chapas nervadas y de los puntos singulares. Corte, preparación e colocación das chapas. Execución de xuntas e perímetro. Fixación mecánica das chapas. Resolución de puntos singulares. Revisión da superficie base na que se realiza a fixación do illamento dacordo coas esixencias da técnica a empregar. Corte, axuste e colocación do illamento. Colocación da impermeabilización.
Criterio de medición de proxecto: Superficie medida en proxección horizontal, segundo documentación gráfica de Proxecto, dende as caras interiores dos antepeitos ou petos perimetrais que a limitan.
Criterio de medición de obra: Medirase, en proxección horizontal, a superficie realmente executada segundo especificacións do Proxecto, dende as caras interiores dos antepeitos ou petos perimetrais que a limitan.

| Código | Ud | Descrición | Rendemento | Prezo | Importe |
|---|---|---|---|---|---|
| mt13ccg200ac | m² | Perfil nervado autoportante de chapa de aceiro galvanizado S 280 de 0,7 mm de espesor, acabado liso, con 3 nervios de 50 mm de altura separados 260 mm, inercia 18 cm4 e masa superficial 5,5 kg/m², segundo UNE-EN 14782. (material) | 1.100 | 8.34 | 9.17 |
| mt16lra050r | m² | Panel ríxido de lá de rocha soldable, de alta densidade, segundo UNE-EN 13162, revestido con oxiasfalto e film de polipropileno termofusible, de 50 mm de espesor, resistencia térmica >= 1,25 m²K/W, conductividade térmica 0,039 W/(mK). (material) | 1.050 | 12.85 | 13.49 |
| mt16aab010 | Ude | Fixación mecánica dos paneis aislantes á chapa metálica (cubertas deck). (material) | 3.000 | 0.16 | 0.48 |
| mt14lga010c | m² | Lámina de betún modificado con elastómero SBS LBM(SBS)-50/G-FP (150R), UNE-EN 13707, con armadura de feltro de poliéster reforzado e estabilizado de 150 g/m², con autoprotección mineral. (material) | 1.100 | 11.76 | 12.94 |
| mt14lga010c | m² | Lámina de betún modificado con elastómero SBS LBM(SBS)-50/G-FP (150R), UNE-EN 13707, con armadura de feltro de poliéster reforzado e estabilizado de 150 g/m², con autoprotección mineral. | 0.180 | 11.76 | 2.12 |
| mt15acc020 | m | Perfil de chapa de aceiro galvanizado, para encontros da impermeabilización con paramentos verticais. (material) | 0.150 | 1.10 | 0.17 |
| op00ciz010 |  | Cizalla. | 1.000 | 0.00 | 0.00 |
| op00roe010 |  | Roedora. | 1.000 | 0.00 | 0.00 |
| op00sop010 |  | Soplete para soldadura de láminas asfálticas. | 1.000 | 0.00 | 0.00 |
| mo046 | h | Oficial 1ª montador de cerramientos industriales. (man de obra) | 0.177 | 15.28 | 2.70 |
| mo089 | h | Axudante montador de cerramientos industriales. (man de obra) | 0.177 | 14.65 | 2.59 |
| mo049 | h | Oficial 1ª montador de aislamientos. (man de obra) | 0.059 | 15.28 | 0.90 |
| mo092 | h | Axudante montador de aislamientos. (man de obra) | 0.059 | 14.65 | 0.86 |
| mo027 | h | Oficial 1ª aplicador de láminas impermeabilizantes. (man de obra) | 0.118 | 15.28 | 1.80 |
| mo062 | h | Axudante aplicador de láminas impermeabilizantes. (man de obra) | 0.118 | 14.65 | 1.73 |
| % | % | Costes directos complementarios | 2 % | 48.95 | 0.98 |
|  |  | Custos directos |  |  | 49.93 |
