# Sistema de cuberta Deck con fixación mecánica

- Propiedade do arquivo: CYPE INGENIEROS, S.A.
- Formato: FIEBDC-3/2002
- Divisa: EUR
- Custos indirectos: 3.00 %
- Gastos xerais: 13.00 %
- Beneficio industrial: 6.00 %
- IVE: 16.00 %

## Q Cubertas

### QA Planas

#### QAD Non transitables, non ventiladas

**QAD052** m² Sistema de cuberta Deck con fixación mecánica, "DANOSA", tipo convencional, pendente do 1% ó 5%, composta de: soporte base: perfil nervado autoportante de chapa de aceiro galvanizado S 280 de 0,7 mm de espesor, acabado liso, con 3 nervios de 50 mm de altura separados 260 mm; illamento térmico: panel de lá de rocha con resinas fenólicas, Rocdan SA-50 "DANOSA", de 50 mm de espesor; impermeabilización monocapa, non adherida: lámina impermeabilizante flexible, tipo PVC-P(hs), Danopol HS 1,2 "DANOSA", de 1,2 mm de espesor, con armadura de malla de fibra de poliéster, fixada mecánicamente ó soporte con 3 parafusos de aceiro cada m², de 65 mm de lonxitude.
Formación de cuberta Deck con fixación mecánica, "DANOSA", tipo convencional, pendente do 1% ó 5%, composta dos seguintes elementos: SOPORTE BASE: perfil nervado autoportante de chapa de aceiro galvanizado S 280 de 0,7 mm de espesor, acabado liso, con 3 nervios de 50 mm de altura separados 260 mm, inercia 18 cm4 e masa superficial 5,5 kg/m²; ILLAMENTO TÉRMICO: panel de lá de rocha con resinas fenólicas, Rocdan SA-50 "DANOSA", de 50 mm de espesor e resistencia térmica 1,25 m²K/W; IMPERMEABILIZACIÓN: tipo monocapa, non adherida, formada por perfís colaminados de chapa e PVC-P nos bordos e lámina impermeabilizante flexible, tipo PVC-P(hs), Danopol HS 1,2 "DANOSA", de 1,2 mm de espesor, con armadura de malla de fibra de poliéster, fixada mecánicamente; FIXACIONES MECÁNICAS: lámina impermeabilizante fixada mecánicamente ó soporte metálico mediante parafuso de aceiro EVDF ZBJ de 6 mm de diámetro e 65 mm de lonxitude, con tratamento anticorrosión, taco e arandela de reparto de 40x40 mm, dispostos en 3 puntos cada m². Incluso p/p de formación de juntas de dilatación en cubierta y resolución de puntos singulares.
Inclúe: Todas. Replanteo de las chapas nervadas y de los puntos singulares. Corte, preparación e colocación das chapas. Execución de xuntas e perímetro. Fixación mecánica das chapas. Resolución de puntos singulares. Revisión da superficie base na que se realiza a fixación do illamento de acordo coas esixencias da técnica a empregar. Corte, axuste e colocación do illamento. Colocación de perfís de fixación nos bordos. Colocación da impermeabilización. Fixación mecánica da impermeabilización.
Criterio de medición de proxecto: Superficie medida en proxección horizontal, segundo documentación gráfica de Proxecto, dende as caras interiores dos antepeitos ou petos perimetrais que a limitan.
Criterio de medición de obra: Medirase, en proxección horizontal, a superficie realmente executada segundo especificacións do Proxecto, dende as caras interiores dos antepeitos ou petos perimetrais que a limitan.

| Código | Ud | Descrición | Rendemento | Prezo | Importe |
|---|---|---|---|---|---|
| mt13ccg200ac | m² | Perfil nervado autoportante de chapa de aceiro galvanizado S 280 de 0,7 mm de espesor, acabado liso, con 3 nervios de 50 mm de altura separados 260 mm, inercia 18 cm4 e masa superficial 5,5 kg/m², segundo UNE-EN 14782. (material) | 1.100 | 8.34 | 9.17 |
| mt16pdt010ga | m² | Panel de lá de rocha con resinas fenólicas, Rocdan SA-50 "DANOSA", de 50 mm de espesor e resistencia térmica 1,25 m²K/W, segundo UNE-EN 13162. (material) | 1.050 | 15.82 | 16.61 |
| mt16aab010 | Ude | Fixación mecánica dos paneis aislantes á chapa metálica (cubertas deck). (material) | 3.000 | 0.16 | 0.48 |
| mt15dan010aa | m² | Lámina impermeabilizante flexible, tipo PVC-P(hs), Danopol HS 1,2 "DANOSA", de 1,2 mm de espesor, con armadura de malla de fibra de poliéster, segundo UNE-EN 13956. (material) | 1.050 | 7.88 | 8.27 |
| mt15dan020a | m | Perfil colaminado de chapa de aceiro e PVC-P, plano, "DANOSA", para remate de impermeabilización con láminas de PVC-P, nos extremos das láminas e en encontros con elementos verticais. (material) | 0.400 | 2.81 | 1.12 |
| mt14lga100a | Ude | Parafuso de aceiro EVDF ZBJ de 6 mm de diámetro e 65 mm de lonxitude, con tratamento anticorrosión, taco e arandela de reparto de 40x40 mm. (material) | 3.000 | 0.18 | 0.54 |
| mt14lbd080a | m | Banda de reforzo de betún modificado con elastómero SBS Esterdan 30 P Elast "DANOSA", LBM(SBS) - 30 - PE, UNE-EN 13707, de 32 cm de ancho, masa nominal 3 kg/m², armada con feltro de poliéster non tecido, acabada con film plástico en ambas as caras. (material) | 0.570 | 3.31 | 1.89 |
| mt14lbd240 | m | Perfil de chapa de aceiro galvanizado, "DANOSA", para encontros da impermeabilización con paramentos verticais. (material) | 0.150 | 1.13 | 0.17 |
| op00ciz010 |  | Cizalla. | 1.000 | 0.00 | 0.00 |
| op00roe010 |  | Roedora. | 1.000 | 0.00 | 0.00 |
| op00pis010 |  | Pistola de aire caliente para soldadura de materiales termoplásticos. | 1.000 | 0.00 | 0.00 |
| mo046 | h | Oficial 1ª montador de cerramientos industriales. (man de obra) | 0.177 | 15.28 | 2.70 |
| mo089 | h | Axudante montador de cerramientos industriales. (man de obra) | 0.177 | 14.65 | 2.59 |
| mo049 | h | Oficial 1ª montador de aislamientos. (man de obra) | 0.059 | 15.28 | 0.90 |
| mo092 | h | Axudante montador de aislamientos. (man de obra) | 0.059 | 14.65 | 0.86 |
| mo027 | h | Oficial 1ª aplicador de láminas impermeabilizantes. (man de obra) | 0.166 | 15.28 | 2.54 |
| mo062 | h | Axudante aplicador de láminas impermeabilizantes. (man de obra) | 0.166 | 14.65 | 2.43 |
| % | % | Costes directos complementarios | 2 % | 50.27 | 1.01 |
|  |  | Custos directos |  |  | 51.28 |
