# Impermeabilización de xunta de dilatación en cuberta plana transitable

- Propiedade do arquivo: CYPE INGENIEROS, S.A.
- Formato: FIEBDC-3/2002
- Divisa: EUR
- Custos indirectos: 3.00 %
- Gastos xerais: 13.00 %
- Beneficio industrial: 6.00 %
- IVE: 16.00 %

## Q Cubertas

### QA Planas

#### QAF Puntos singulares

**QAF010** m Impermeabilización de xunta de dilatación en cuberta plana transitable, non ventilada, con solado fixo, tipo convencional, composta de: dos bandas de adherencia, de lámina de betún modificado con elastómero SBS, LBM(SBS)-30/FP (140), de 30 cm de ancho cada una, colocadas sobre el soporte, a cada lado de la junta, previamente imprimado con imprimación asfáltica, tipo EA; banda de reforzo de 33 cm de ancho, de lámina de betún modificado con elastómero SBS, LBM(SBS)-30/FP (140); cordón de polietileno expandido de celda pechada, para recheo de xunta; e banda de terminación de lámina de betún modificado con elastómero SBS, LBM(SBS)-40/FP (140).
Formación de impermeabilización de xunta de dilatación en cuberta plana transitable, non ventilada, con solado fixo, tipo convencional, composta de: dos bandas de adherencia, de lámina de betún modificado con elastómero SBS, LBM(SBS)-30/FP (140), con armadura de feltro de poliéster non tecido de 160 g/m², de superficie non protexida, de 30 cm de ancho cada una, completamente adheridas al soporte, a cada lado de la junta, previamente imprimado con imprimación asfáltica, tipo EA; banda de reforzo de 33 cm de ancho, realizada a partir de lámina de betún modificado con elastómero SBS, LBM(SBS)-30/FP (140), con armadura de feltro de poliéster non tecido de 160 g/m², de superficie non protexida, formando un fol sen adherir na zona da xunta; cordón de polietileno expandido de celda pechada, para recheo de xunta, de 30 mm de diámetro; e banda de terminación lámina de betún modificado con elastómero SBS, LBM(SBS)-40/FP (140), con armadura de feltro de poliéster non tecido de 150 g/m², de superficie non protexida soldada á lámina impermeabilizante (non incluida neste prezo), formando un fol sen adherir na zona da xunta, sobre o cordón de recheo.
Inclúe: Todas. Limpeza e preparación da superficie na que se ha de aplicar a lámina asfáltica. Aplicación da emulsión asfáltica. Colocación de las bandas de adherencia. Colocación da banda de reforzo. Colocación do cordón de recheo no interior da xunta. Colocación da banda de terminación.
Criterio de medición de proxecto: Lonxitude medida en proxección horizontal, segundo documentación gráfica de Proxecto.
Criterio de medición de obra: Medirase, en proxección horizontal, a lonxitude realmente executada segundo especificacións do Proxecto.

| Código | Ud | Descrición | Rendemento | Prezo | Importe |
|---|---|---|---|---|---|
| mt14iea020a | kg | Imprimación asfáltica, tipo EA, UNE 104231. (material) | 0.180 | 1.28 | 0.23 |
| mt14lba010b | m² | Lámina de betún modificado con elastómero SBS, UNE-EN 13707, LBM(SBS)-30/FP (140), con armadura de feltro de poliéster non tecido de 160 g/m², de superficie non protexida. (material) | 0.600 | 7.91 | 4.75 |
| mt14lba010b | m² | Lámina de betún modificado con elastómero SBS, UNE-EN 13707, LBM(SBS)-30/FP (140), con armadura de feltro de poliéster non tecido de 160 g/m², de superficie non protexida. | 0.347 | 7.91 | 2.74 |
| mt15sja030d | m | Fondo de xuntas para selado en cordóns de polietileno expandido, UNE 104233, de 30 mm de diámetro, para limita-la profundidade da xunta de dilatación. (material) | 1.050 | 0.37 | 0.39 |
| mt14lba010d | m² | Lámina de betún modificado con elastómero SBS, UNE-EN 13707, LBM(SBS)-40/FP (140), con armadura de feltro de poliéster non tecido de 150 g/m², de superficie non protexida. (material) | 0.500 | 9.15 | 4.58 |
| op00sop010 |  | Soplete para soldadura de láminas asfálticas. | 1.000 | 0.00 | 0.00 |
| mo027 | h | Oficial 1ª aplicador de láminas impermeabilizantes. (man de obra) | 0.166 | 15.28 | 2.54 |
| mo062 | h | Axudante aplicador de láminas impermeabilizantes. (man de obra) | 0.166 | 14.65 | 2.43 |
| % | % | Costes directos complementarios | 2 % | 17.66 | 0.35 |
|  |  | Custos directos |  |  | 18.01 |
