# Impermeabilización de xunta de dilatación en cuberta plana transitable

- Propiedade do arquivo: CYPE INGENIEROS, S.A.
- Formato: FIEBDC-3/2002
- Divisa: EUR
- Custos indirectos: 3.00 %
- Gastos xerais: 13.00 %
- Beneficio industrial: 6.00 %
- IVE: 16.00 %

## Q Cubertas

### QA Planas

#### QAF Puntos singulares

**QAF011** m Impermeabilización de xunta de dilatación en cuberta plana transitable, non ventilada, con solado fixo, tipo convencional, composta de: banda de reforzo para lámina impermeabilizante flexible tipo EVAC, de 30 cm de ancho, fijada al soporte en toda su superficie con adhesivo cementoso mellorado C2 E, cordón de polietileno expandido de celda pechada, para recheo de xunta, de 30 mm de diámetro y banda de terminación para lámina impermeabilizante flexible tipo EVAC, de 30 cm de ancho, fijada al soporte con adhesivo cementoso mellorado C2 E.
Formación de impermeabilización de xunta de dilatación en cuberta plana transitable, non ventilada, con solado fixo, tipo convencional, composta de: banda de reforzo para lámina impermeabilizante flexible tipo EVAC, de 30 cm de ancho, composta de unha dobre folla de poliolefina termoplástica con acetato de vinil etileno, con ambas as dúas caras revestidas de fibras de poliéster non tecidas, de 0,8 mm de espesor e 600 g/m², fijada al soporte en toda su superficie con adhesivo cementoso mellorado C2 E, formando un fuelle sin adherir en la zona de la junta; cordón de polietileno expandido de celda pechada, para recheo de xunta, de 30 mm de diámetro; e banda de terminación para lámina impermeabilizante flexible tipo EVAC, de 30 cm de ancho, composta de unha dobre folla de poliolefina termoplástica con acetato de vinil etileno, con ambas as dúas caras revestidas de fibras de poliéster non tecidas, de 0,8 mm de espesor e 600 g/m² fijada en toda su superficie á lámina impermeabilizante (non incluida neste prezo), mediante adhesivo cementoso mellorado C2 E, formando un fuelle sin adherir en la zona de la junta, sobre el cordón de recheo.
Inclúe: Todas. Limpeza e preparación da superficie na que se aplicará a membrana. Colocación da banda de reforzo con adhesivo cementoso. Colocación do cordón de recheo no interior da xunta. Colocación da banda de terminación con adhesivo cementoso.
Criterio de medición de proxecto: Lonxitude medida en proxección horizontal, segundo documentación gráfica de Proxecto.
Criterio de medición de obra: Medirase, en proxección horizontal, a lonxitude realmente executada segundo especificacións do Proxecto.

| Código | Ud | Descrición | Rendemento | Prezo | Importe |
|---|---|---|---|---|---|
| mt09mcr250a | kg | Adhesivo cementoso mellorado, C2 E, con tempo aberto ampliado, segundo UNE-EN 12004, para a fixación de xeomembranas, composto por cementos especiais, áridos seleccionados e resinas sintéticas. (material) | 1.200 | 0.70 | 0.84 |
| mt15rev040d | m | Banda de reforzo para lámina impermeabilizante flexible tipo EVAC, de 30 cm de ancho, composta de unha dobre folla de poliolefina termoplástica con acetato de vinil etileno, con ambas as dúas caras revestidas de fibras de poliéster non tecidas, de 0,8 mm de espesor e 600 g/m². (material) | 1.050 | 6.50 | 6.83 |
| mt15sja030d | m | Fondo de xuntas para selado en cordóns de polietileno expandido, UNE 104233, de 30 mm de diámetro, para limita-la profundidade da xunta de dilatación. (material) | 1.050 | 0.37 | 0.39 |
| mt09mcr250a | kg | Adhesivo cementoso mellorado, C2 E, con tempo aberto ampliado, segundo UNE-EN 12004, para a fixación de xeomembranas, composto por cementos especiais, áridos seleccionados e resinas sintéticas. | 1.200 | 0.70 | 0.84 |
| mt15rev040d | m | Banda de reforzo para lámina impermeabilizante flexible tipo EVAC, de 30 cm de ancho, composta de unha dobre folla de poliolefina termoplástica con acetato de vinil etileno, con ambas as dúas caras revestidas de fibras de poliéster non tecidas, de 0,8 mm de espesor e 600 g/m². | 1.050 | 6.50 | 6.83 |
| mo027 | h | Oficial 1ª aplicador de láminas impermeabilizantes. (man de obra) | 0.124 | 15.28 | 1.89 |
| mo062 | h | Axudante aplicador de láminas impermeabilizantes. (man de obra) | 0.124 | 14.65 | 1.82 |
| % | % | Costes directos complementarios | 2 % | 19.44 | 0.39 |
|  |  | Custos directos |  |  | 19.83 |
