# Encontro de paramento vertical con cuberta plana transitable

- Propiedade do arquivo: CYPE INGENIEROS, S.A.
- Formato: FIEBDC-3/2002
- Divisa: EUR
- Custos indirectos: 3.00 %
- Gastos xerais: 13.00 %
- Beneficio industrial: 6.00 %
- IVE: 16.00 %

## Q Cubertas

### QA Planas

#### QAF Puntos singulares

**QAF022** m Encontro de paramento vertical con cuberta plana transitable, non ventilada, con solado fixo, tipo invertida; mediante recúo perimetral, para la protección de la impermeabilización formada por: banda de terminación de 50 cm de desenrolo con lámina impermeabilizante flexible, tipo PVC-P(fv), de 1,2 mm de espesor, con armadura de veo de fibra de vidro, fixada en solapes e bordos mediante soldaxe termoplástica; revistiendo el encuentro con rodapés de gres rústico 4/3/-/E, de 7 cm, 3 €/m colocados con xunta aberta (separación entre 3 e 15 mm), en capa fina con adhesivo cementoso normal, C1, gris e rexuntados con morteiro de xuntas cementoso con resistencia elevada á abrasión e absorción de auga reducida, CG2, para xunta aberta (entre 3 e 15 mm), con a mesma tonalidade das pezas.
Execución de encontro de paramento vertical con cuberta plana transitable, non ventilada, con solado fixo, tipo invertida; mediante a realización dun recúo perimetral de máis de 5 cm con respecto ó paramento vertical e de máis de 20 cm de altura sobre a protección da cuberta, recheo con morteiro de cemento M-2,5 colocado sobre a impermeabilización formada por: banda de terminación de 50 cm de desenrolo con lámina impermeabilizante flexible, tipo PVC-P(fv), de 1,2 mm de espesor, con armadura de veo de fibra de vidro, colocada solta sobre a capa separadora, fixada en solapes mediante soldadura térmica, e nos bordos soldada a perfís colaminados de chapa e PVC-P; acabado cun revestimento de rodapés de gres rústico 4/0/-/E (pavimentos para tránsito peonil medio, tipo 4; solos exteriores e solos con requisitos específicos, tipo 3; exterior, tipo -/E), de 7 cm, 3 €/m colocados con xunta aberta (separación entre 3 e 15 mm), en capa fina con adhesivo cementoso normal, C1 sen ningunha característica adicional, cor gris e rexuntados con morteiro de xuntas cementoso con resistencia elevada á abrasión e absorción de auga reducida, CG2, para xunta aberta (entre 3 e 15 mm), con a mesma tonalidade das pezas. Ata p/p de complementos de reforzo en tratamento de puntos singulares mediante o uso de pezas especiais para a resolución de ángulos internos e externos.
Inclúe: Todas. Execución do recúo perimetral. Limpeza e preparación da superficie na que aplicarase a lámina de PVC. Colocación da banda de terminación. Replanteo das pezas de rodapé. Corte das pezas e formación de encaixes en esquinas e rincóns. Colocación do rodapé. Rexuntado con morteiro de xuntas.
Criterio de medición de proxecto: Lonxitude medida en proxección horizontal, segundo documentación gráfica de Proxecto.
Criterio de medición de obra: Medirase, en proxección horizontal, a lonxitude realmente executada segundo especificacións do Proxecto.

| Código | Ud | Descrición | Rendemento | Prezo | Importe |
|---|---|---|---|---|---|
| mt15dan010bj | m² | Lámina impermeabilizante flexible, tipo PVC-P(fv), de 1,2 mm de espesor, con armadura de veo de fibra de vidro, segundo UNE-EN 13956. (material) | 0.500 | 7.75 | 3.88 |
| mt15dan020c | m | Perfil colaminado de chapa de aceiro e PVC-P, plano, para remate de impermeabilización con láminas de PVC-P, nos extremos das láminas e en encontros con elementos verticais. (material) | 1.000 | 2.73 | 2.73 |
| mt09mor010b | m³ | Morteiro de cemento CEM II/B-P 32,5 N tipo M-2,5, confecionado na obra con 200 kg/m³ de cemento e unha proporción en volume 1/8. (material) | 0.012 | 105.30 | 1.26 |
| mt09mcr021g | kg | Adhesivo cementoso normal, C1, segundo UNE-EN 12004, cor gris. (material) | 0.240 | 0.35 | 0.08 |
| mt18rcr010a300 | m | Rodapé cerámico de gres rústico, 7 cm, 3,00€/m. (material) | 1.050 | 3.00 | 3.15 |
| mt09mcr070a | kg | Morteiro de juntas cementoso con resistencia elevada á abrasión e absorción de auga reducida, CG2, para xunta aberta entre 3 e 15 mm, segundo UNE-EN 13888. (material) | 0.024 | 0.99 | 0.02 |
| op00pis010 |  | Pistola de aire caliente para soldadura de materiales termoplásticos. | 1.000 | 0.00 | 0.00 |
| mo027 | h | Oficial 1ª aplicador de láminas impermeabilizantes. (man de obra) | 0.118 | 15.28 | 1.80 |
| mo062 | h | Axudante aplicador de láminas impermeabilizantes. (man de obra) | 0.118 | 14.65 | 1.73 |
| mo021 | h | Oficial 1ª solador. (man de obra) | 0.219 | 15.28 | 3.35 |
| % | % | Costes directos complementarios | 2 % | 18.00 | 0.36 |
|  |  | Custos directos |  |  | 18.36 |
