# Encuentro de cubierta cuberta plana transitable

- Propiedade do arquivo: CYPE INGENIEROS, S.A.
- Formato: FIEBDC-3/2002
- Divisa: EUR
- Custos indirectos: 3.00 %
- Gastos xerais: 13.00 %
- Beneficio industrial: 6.00 %
- IVE: 16.00 %

## Q Cubertas

### QA Planas

#### QAF Puntos singulares

**QAF030** Ude Encuentro de cubierta cuberta plana transitable, non ventilada, con solado fixo, tipo convencional con sumidero de saída vertical, formado por: pieza de refuerzo de lámina de betún modificado con elastómero SBS, LBM(SBS)-40/FP (140), adherida al soporte y sumidoiro de caucho EPDM, de saída vertical, de 80 mm de diámetro adherido a la pieza de refuerzo.
Ejecución de encuentro de cuberta plana transitable, non ventilada, con solado fixo, tipo convencional con sumidero de saída vertical, realizando un rebaje en el soporte alrededor del sumidero, en el que se recibirá la impermeabilización formada por: pieza de refuerzo de lámina de betún modificado con elastómero SBS, LBM(SBS)-40/FP (140), con armadura de feltro de poliéster non tecido de 150 g/m², de superficie non protexida, completamente adherida al soporte previamente imprimado con imprimación asfáltica, tipo EA, y colocación de sumidoiro de caucho EPDM, de saída vertical, de 80 mm de diámetro, con rexilla plana de caucho EPDM, íntegramente adherido a la pieza de refuerzo anterior con soplete. Totalmente terminado y preparado para recibir la membrana impermeabilizante correspondiente (no incluida en este precio).
Inclúe: Todas. Execución de rebaixe do soporte deredor do sumidoiro. Limpeza e preparación da superficie na que se ha de aplicar a lámina asfáltica. Aplicación da emulsión asfáltica. Colocación da peza de reforzo. Colocación do sumidoiro.
Criterio de medición de proxecto: Número de unidades previstas, segundo documentación gráfica de Proxecto.
Criterio de medición de obra: Medirase o número de unidades realmente executadas segundo especificacións do Proxecto.

| Código | Ud | Descrición | Rendemento | Prezo | Importe |
|---|---|---|---|---|---|
| mt14iea020a | kg | Imprimación asfáltica, tipo EA, UNE 104231. (material) | 0.300 | 1.28 | 0.38 |
| mt14lba010d | m² | Lámina de betún modificado con elastómero SBS, UNE-EN 13707, LBM(SBS)-40/FP (140), con armadura de feltro de poliéster non tecido de 150 g/m², de superficie non protexida. (material) | 1.050 | 9.15 | 9.61 |
| mt14lbd200aa | Ude | Sumidoiro de caucho EPDM, de saída vertical, de 80 mm de diámetro, con rexilla plana de caucho EPDM. (material) | 1.000 | 15.23 | 15.23 |
| op00sop010 |  | Soplete para soldadura de láminas asfálticas. | 1.000 | 0.00 | 0.00 |
| mo027 | h | Oficial 1ª aplicador de láminas impermeabilizantes. (man de obra) | 0.379 | 15.28 | 5.79 |
| mo062 | h | Axudante aplicador de láminas impermeabilizantes. (man de obra) | 0.379 | 14.65 | 5.55 |
| mo006 | h | Oficial 1ª fontaneiro. (man de obra) | 0.355 | 15.78 | 5.60 |
| % | % | Costes directos complementarios | 2 % | 42.16 | 0.84 |
|  |  | Custos directos |  |  | 43.00 |
