# Encontro con sumidoiro para sistema de drenaxe sifónico de cuberta composto de: banda de reforzo de 1x1 m de superficie con lámina de betún modificado con elastómero SBS

- Propiedade do arquivo: CYPE INGENIEROS, S.A.
- Formato: FIEBDC-3/2002
- Divisa: EUR
- Custos indirectos: 3.00 %
- Gastos xerais: 13.00 %
- Beneficio industrial: 6.00 %
- IVE: 16.00 %

## Q Cubertas

### QA Planas

#### QAF Puntos singulares

**QAF035** Ude Encontro con sumidoiro para sistema de drenaxe sifónico de cuberta composto de: banda de reforzo de 1x1 m de superficie con lámina de betún modificado con elastómero SBS, LBM(SBS)-40/FP (140) e sumidoiro sifónico de PP, con membrana bituminosa, sistema Akasison, modelo 1000 B "JIMTEN".
Formación do encuentro con sumidoiro para sistema de drenaxe sifónico de cuberta composto de: lámina de betún modificado con elastómero SBS, LBM(SBS)-40/FP (140), con armadura de feltro de poliéster non tecido de 150 g/m², de superficie non protexida, de 1x1 m de superficie, completamente adherida ó soporte previamente imprimado con imprimación asfáltica, tipo EA, e colocación de sumidoiro sifónico de PP, con membrana bituminosa, sistema Akasison, modelo 1000 B "JIMTEN", de saída vertical de 75 mm de diámetro, pescozo telescópico e grella convexa, incluso manguito conector, tubaxe vertical e cóbado, todos eles do mesmo diámetro que o sumidoiro, totalmente adherido á lámina anterior con soplete.
Inclúe: Todas. Limpeza e preparación da superficie na que se aplicará a membrana. Imprimación da superficie. Colocación do reforzo da impermeabilización. Colocación do sumidoiro.
Criterio de medición de proxecto: Número de unidades previstas, segundo documentación gráfica de Proxecto.
Criterio de medición de obra: Medirase o número de unidades realmente executadas segundo especificacións do Proxecto.

| Código | Ud | Descrición | Rendemento | Prezo | Importe |
|---|---|---|---|---|---|
| mt14lba010d | m² | Lámina de betún modificado con elastómero SBS, UNE-EN 13707, LBM(SBS)-40/FP (140), con armadura de feltro de poliéster non tecido de 150 g/m², de superficie non protexida. (material) | 1.050 | 9.15 | 9.61 |
| mt14iea020a | kg | Imprimación asfáltica, tipo EA, UNE 104231. (material) | 0.300 | 1.28 | 0.38 |
| mt11aka010cc | Ude | Sumidoiro sifónico de PP, con membrana bituminosa, sistema Akasison, modelo 1000 B "JIMTEN", de saída vertical de 75 mm de diámetro, pescozo telescópico e grella convexa. (material) | 1.000 | 408.68 | 408.68 |
| mt11aka030 | Ude | Manguito conector de polietileno de alta densidade (PEAD/HDPE), de 75 mm de diámetro exterior, para sumidoiro sifónico, sistema Akasison "JIMTEN". (material) | 1.000 | 11.88 | 11.88 |
| mt11aka040fa | m | Tubaxe templada mediante tratamento térmico adicional, de polietileno de alta densidade (PEAD/HDPE), de 75 mm de diámetro exterior e 3,0 mm de espesor, sistema Akasison "JIMTEN", en tramos de 5 m de lonxitude. (material) | 0.800 | 6.13 | 4.90 |
| mt11aka050e | Ude | Cóbado 90° de polietileno de alta densidade (PEAD/HDPE), de 75 mm de diámetro exterior e 3 mm de espesor, sistema Akasison "JIMTEN". (material) | 1.000 | 4.94 | 4.94 |
| mo027 | h | Oficial 1ª aplicador de láminas impermeabilizantes. (man de obra) | 0.804 | 15.28 | 12.29 |
| mo062 | h | Axudante aplicador de láminas impermeabilizantes. (man de obra) | 0.804 | 14.65 | 11.78 |
| % | % | Costes directos complementarios | 2 % | 464.46 | 9.29 |
|  |  | Custos directos |  |  | 473.75 |
