# Sustitución de sumidero deteriorado de saída vertical en cubierta plana, por sumidoiro de caucho EPDM, de saída vertical, de 80 mm de diámetro

- Propiedade do arquivo: CYPE INGENIEROS, S.A.
- Formato: FIEBDC-3/2002
- Divisa: EUR
- Custos indirectos: 3.00 %
- Gastos xerais: 13.00 %
- Beneficio industrial: 6.00 %
- IVE: 16.00 %

## Q Cubertas

### QA Planas

#### QAW Substitucións

**QAW010** Ude Sustitución de sumidero deteriorado de saída vertical en cubierta plana, por sumidoiro de caucho EPDM, de saída vertical, de 80 mm de diámetro.
Substitución de sumidoiro deteriorado de saída vertical en cuberta plana, por sumidoiro de caucho EPDM, de saída vertical, de 80 mm de diámetro, con rexilla plana de caucho EPDM. Ata p/p de retirada do sumidoiro deteriorado, conexión á rede de saneamento do edificio, reparación dos desperfectos que se poidan ocasionar nos elementos do contorno que se deban manter, limpeza, provisión, retirada e carga manual de cascallos sobre camión ou colector. Totalmente terminado, conexionado e probado.
Inclúe: Todas. Retirada e provisión do material deteriorado. Limpeza dos restos de obra. Colocación do novo sumidoiro. Carga do material desmontado e os restos de obra sobre camión ou contedor.
Criterio de medición de proxecto: Número de unidades previstas, segundo documentación gráfica de Proxecto.
Criterio de medición de obra: Medirase o número de unidades realmente executadas segundo especificacións do Proxecto.

| Código | Ud | Descrición | Rendemento | Prezo | Importe |
|---|---|---|---|---|---|
| mt14lbd200aa | Ude | Sumidoiro de caucho EPDM, de saída vertical, de 80 mm de diámetro, con rexilla plana de caucho EPDM. (material) | 1.000 | 15.23 | 15.23 |
| mt36tie010ea | m | Tubo de PVC, serie B, de 90 mm de diámetro e 3 mm de espesor, con extremo abocardado, segundo UNE-EN 1329-1. (material) | 1.000 | 4.04 | 4.04 |
| mo006 | h | Oficial 1ª fontaneiro. (man de obra) | 0.351 | 15.78 | 5.54 |
| mo104 | h | Peón ordinario construcción. (man de obra) | 0.293 | 13.97 | 4.09 |
| % | % | Costes directos complementarios | 2 % | 28.90 | 0.58 |
|  |  | Custos directos |  |  | 29.48 |
