# Substitución puntual de baldosa cerámica deteriorada

- Propiedade do arquivo: CYPE INGENIEROS, S.A.
- Formato: FIEBDC-3/2002
- Divisa: EUR
- Custos indirectos: 3.00 %
- Gastos xerais: 13.00 %
- Beneficio industrial: 6.00 %
- IVE: 16.00 %

## Q Cubertas

### QA Planas

#### QAW Substitucións

**QAW020** Ude Substitución puntual de baldosa cerámica deteriorada, situada en pavimento de cuberta plana, por baldosa de gres rústico 4/3/-/E, 20x20 cm, colocada con xunta aberta (separación entre 3 e 15 mm), en capa fina con adhesivo cementoso normal, C1, gris, e rexuntada con morteiro de xuntas cementoso con resistencia elevada á abrasión e absorción de auga reducida, CG2, para xunta aberta (entre 3 e 15 mm), con a mesma tonalidade das pezas.
Substitución puntual de baldosa cerámica deteriorada, situada en pavimento de cuberta plana, por baldosa de gres rústico 4/0/-/E (pavimentos para tránsito peonil medio, tipo 4; solos exteriores e solos con requisitos específicos, tipo 3; exterior, tipo -/E), 20x20 cm, colocada con xunta aberta (separación entre 3 e 15 mm), en capa fina con adhesivo cementoso normal, C1 sen ningunha característica adicional, cor gris, e rexuntada con morteiro de xuntas cementoso con resistencia elevada á abrasión e absorción de auga reducida, CG2, para xunta aberta (entre 3 e 15 mm), con a mesma tonalidade das pezas. Ata retirada da baldosa deteriorada, reparación dos desperfectos que se poidan ocasionar nos elementos do contorno que se deban manter, limpeza, provisión, retirada e carga manual de cascallos sobre camión ou colector.
Inclúe: Todas. Extracción da peza e retirada do material de colocación. Limpeza e preparación da base. Colocación da nova peza. Rexuntado. Limpeza do pavimento. Carga de entullos sobre camión ou contedor.
Criterio de medición de proxecto: Número de unidades previstas, segundo documentación gráfica de Proxecto.
Criterio de medición de obra: Medirase o número de unidades realmente executadas segundo especificacións do Proxecto.

| Código | Ud | Descrición | Rendemento | Prezo | Importe |
|---|---|---|---|---|---|
| mt18bcr010mAa800 | m² | Baldosa cerámica de gres rústico 4/0/-/E, 20x20 cm, 8,00€/m², segundo UNE-EN 14411. (material) | 0.040 | 8.00 | 0.32 |
| mt09mcr021g | kg | Adhesivo cementoso normal, C1, segundo UNE-EN 12004, cor gris. (material) | 0.120 | 0.35 | 0.04 |
| mt09mcr070a | kg | Morteiro de juntas cementoso con resistencia elevada á abrasión e absorción de auga reducida, CG2, para xunta aberta entre 3 e 15 mm, segundo UNE-EN 13888. (material) | 0.012 | 0.99 | 0.01 |
| mo021 | h | Oficial 1ª solador. (man de obra) | 0.234 | 15.28 | 3.58 |
| mo056 | h | Axudante solador. (man de obra) | 0.234 | 14.65 | 3.43 |
| % | % | Costes directos complementarios | 2 % | 7.38 | 0.15 |
|  |  | Custos directos |  |  | 7.53 |
