# Substitución do material de rexuntado deteriorado en pavimento cerámico con xunta aberta (separación entre 3 e 15 mm) de cuberta plana transitable

- Propiedade do arquivo: CYPE INGENIEROS, S.A.
- Formato: FIEBDC-3/2002
- Divisa: EUR
- Custos indirectos: 3.00 %
- Gastos xerais: 13.00 %
- Beneficio industrial: 6.00 %
- IVE: 16.00 %

## Q Cubertas

### QA Planas

#### QAW Substitucións

**QAW030** m² Substitución do material de rexuntado deteriorado en pavimento cerámico con xunta aberta (separación entre 3 e 15 mm) de cuberta plana transitable, por morteiro de xuntas cementoso con resistencia elevada á abrasión e absorción de auga reducida, CG2, para xunta aberta (entre 3 e 15 mm), con a mesma tonalidade das pezas.
Baleirado e limpeza do material de rexuntado en pavimento cerámico con xunta aberta (separación entre 3 e 15 mm) de cuberta plana transitable, substituíndoo por morteiro de xuntas cementoso con resistencia elevada á abrasión e absorción de auga reducida, CG2, para xunta aberta (entre 3 e 15 mm), con a mesma tonalidade das pezas. Ata p/p de preparación da zona de traballo e protección dos elementos do contorno que se deban mantener, limpeza do pavimento, provisión e retirada dos restos de obra.
Inclúe: Todas. Baleirado e limpeza do material de rexuntado. Rexuntado do pavimento. Limpeza do pavimento. Retirada e carga dos restos de obra.
Criterio de medición de proxecto: Superficie medida segundo documentación gráfica de Proxecto.
Criterio de medición de obra: Medirase a superficie realmente executada segundo especificacións do Proxecto.

| Código | Ud | Descrición | Rendemento | Prezo | Importe |
|---|---|---|---|---|---|
| mt09mcr070a | kg | Morteiro de juntas cementoso con resistencia elevada á abrasión e absorción de auga reducida, CG2, para xunta aberta entre 3 e 15 mm, segundo UNE-EN 13888. (material) | 0.300 | 0.99 | 0.30 |
| mo056 | h | Axudante solador. (man de obra) | 0.140 | 14.65 | 2.05 |
| % | % | Costes directos complementarios | 2 % | 2.35 | 0.05 |
|  |  | Custos directos |  |  | 2.40 |
