# Substitución de rodapé cerámico deteriorado en encontro con paramento vertical de cuberta plana transitable

- Propiedade do arquivo: CYPE INGENIEROS, S.A.
- Formato: FIEBDC-3/2002
- Divisa: EUR
- Custos indirectos: 3.00 %
- Gastos xerais: 13.00 %
- Beneficio industrial: 6.00 %
- IVE: 16.00 %

## Q Cubertas

### QA Planas

#### QAW Substitucións

**QAW040** m Substitución de rodapé cerámico deteriorado en encontro con paramento vertical de cuberta plana transitable, por rodapé de gres rústico, de 7 cm, 3 €/m, colocado con adhesivo cementoso normal, C1, gris e rexuntado con morteiro de xuntas cementoso con resistencia elevada á abrasión e absorción de auga reducida, CG2, para xunta aberta (entre 3 e 15 mm), con a mesma tonalidade das pezas.
Reparación de rodapé cerámico deteriorado en encontro con paramento vertical de cuberta plana transitable, eliminando as pezas danadas e substituíndoas por rodapé de gres rústico, de 7 cm, 3 €/m, colocado con adhesivo cementoso normal, C1 sen ningunha característica adicional, cor gris e rexuntado con morteiro de xuntas cementoso con resistencia elevada á abrasión e absorción de auga reducida, CG2, para xunta aberta (entre 3 e 15 mm), con a mesma tonalidade das pezas. Ata p/p de preparación da zona de traballo e protección dos elementos do contorno que se deban manter, limpeza, provisión, retirada e carga de cascallos sobre camión ou colector.
Inclúe: Todas. Retirada do rodapé danado. Limpeza e preparación da superficie. Colocación do novo rodapé. Rexuntado do rodapé substituído.
Criterio de medición de proxecto: Lonxitude medida en proxección horizontal, segundo documentación gráfica de Proxecto.
Criterio de medición de obra: Medirase, en proxección horizontal, a lonxitude realmente executada segundo especificacións do Proxecto.

| Código | Ud | Descrición | Rendemento | Prezo | Importe |
|---|---|---|---|---|---|
| mt18rcr010a300 | m | Rodapé cerámico de gres rústico, 7 cm, 3,00€/m. (material) | 1.000 | 3.00 | 3.00 |
| mt09mcr021g | kg | Adhesivo cementoso normal, C1, segundo UNE-EN 12004, cor gris. (material) | 0.240 | 0.35 | 0.08 |
| mt09mcr070a | kg | Morteiro de juntas cementoso con resistencia elevada á abrasión e absorción de auga reducida, CG2, para xunta aberta entre 3 e 15 mm, segundo UNE-EN 13888. (material) | 0.024 | 0.99 | 0.02 |
| mo056 | h | Axudante solador. (man de obra) | 0.217 | 14.65 | 3.18 |
| % | % | Costes directos complementarios | 2 % | 6.28 | 0.13 |
|  |  | Custos directos |  |  | 6.41 |
