# Formación de pendentes en cuberta plana non ventilada

- Propiedade do arquivo: CYPE INGENIEROS, S.A.
- Formato: FIEBDC-3/2002
- Divisa: EUR
- Custos indirectos: 3.00 %
- Gastos xerais: 13.00 %
- Beneficio industrial: 6.00 %
- IVE: 16.00 %

## Q Cubertas

### QA Planas

#### QAY Reparacións

**QAY010** m² Formación de pendentes en cuberta plana non ventilada, con arxila expandida de 350 kg/m³ de densidade, vertida en seco e consolidada na súa superficie con calea de cemento, con espesor medio de 10 cm, acabado con capa de regularización de morteiro de cemento M-5 de 4 cm de espesor, fratasada e limpa.
Formación de pendentes en cuberta plana non ventilada, mediante encintado de limatesas, limahoyas e xuntas con maestras de ladrillo cerámico oco dobre e capa de 10 cm de espesor medio a base de arxila expandida de 350 kg/m³ de densidade, vertida en seco e consolidada na súa superficie con calea de cemento, proporcionando unha resistencia á compresión de 1 MPa e cunha condutividade térmica de 0,087 W/(mK); acabado con capa de regularización de morteiro de cemento M-5 de 4 cm de espesor, fratasada e limpa. Ata p/p de limpeza e preparación da superficie soporte, replanteo das pendentes e trazado de limatesas, limagoias e xuntas, formación de mestras, recheo de xuntas con poliestireno expandido de 2 cm de grosor, vertedura e regleado do formigón, e vertedura, extendido e mestreado do morteiro de regularización.
Inclúe: Todas. Limpeza e preparación da superficie soporte. Replanteo das pendentes e trazado de limatesas, limagoias e xuntas. Formación de pendentes mediante encintado de limatesas, limahoyas e xuntas con maestras de ladrillo. Recheo de xuntas con poliestireno expandido. Vertedura en seco da arxila expandida ata acadar o nivel de coroación das mestras, e consolidación con calea de cemento. Vertido, extendido y regleado del mortero de regularización.
Criterio de medición de proxecto: Superficie medida en proxección horizontal, segundo documentación gráfica de Proxecto, dende as caras interiores dos antepeitos ou petos perimetrais que a limitan.
Criterio de medición de obra: Medirase, en proxección horizontal, a superficie realmente executada segundo especificacións do Proxecto, dende as caras interiores dos antepeitos ou petos perimetrais que a limitan.

| Código | Ud | Descrición | Rendemento | Prezo | Importe |
|---|---|---|---|---|---|
| mt04lac010c | Ude | Ladrillo cerámico oco (cubo), para revestir, 24x11,5x8 cm, segundo UNE-EN 771-1. (material) | 4.000 | 0.10 | 0.40 |
| mt01arl030 | m³ | Arxila expandida, de 350 kg/m³ de densidade e granulometría comprendida entre 8 e 16 mm, subministrada en sacos. (material) | 0.100 | 59.50 | 5.95 |
| mt09lec020b | m³ | Leitada de cemento 1/3 CEM II/B-P 32,5 N. (material) | 0.010 | 105.10 | 1.05 |
| mt09mor010c | m³ | Morteiro de cemento CEM II/B-P 32,5 N tipo M-5, confecionado na obra con 250 kg/m³ de cemento e unha proporción en volume 1/6. (material) | 0.044 | 115.30 | 5.07 |
| mo018 | h | Oficial 1ª construcción. (man de obra) | 0.382 | 15.28 | 5.84 |
| mo104 | h | Peón ordinario construcción. (man de obra) | 0.382 | 13.97 | 5.34 |
| % | % | Costes directos complementarios | 2 % | 23.65 | 0.47 |
|  |  | Custos directos |  |  | 24.12 |
