# Formación de pendentes en cuberta plana ventilada

- Propiedade do arquivo: CYPE INGENIEROS, S.A.
- Formato: FIEBDC-3/2002
- Divisa: EUR
- Custos indirectos: 3.00 %
- Gastos xerais: 13.00 %
- Beneficio industrial: 6.00 %
- IVE: 16.00 %

## Q Cubertas

### QA Planas

#### QAY Reparacións

**QAY011** m² Formación de pendentes en cuberta plana ventilada, con taboeiro cerámico oco machifemiado de 80x25x3,5 cm apoyado sobre tabiques alixeirados de ladrillo cerámico oco de 24x11,5x8 cm, dispostos cada 80 cm e con 30 cm de altura media.
Formación de pendentes en cuberta plana ventilada, con soleira de taboeiro cerámico oco machifemiado de 80x25x3,5 cm cunha capa de regularización de morteiro de cemento M-5 de 3 cm de espesor e acabado fratasado apoyado sobre tabiques alixeirados de ladrillo cerámico oco de 24x11,5x8 cm, recibido con morteiro de cemento M-5, dispostos cada 80 cm e con 30 cm de altura media, rematados superiormente con mestras de morteiro de cemento M-5. Ata p/p de limpeza e preparación da superficie soporte, replanteo das pendentes e trazado de limatesas, limagoias e xuntas, formación de mestras, recheo de xuntas con poliestireno expandido de 2 cm de grosor, execución dos tabiques alixeirados e remate con mestra superior e cinta de papel.
Inclúe: Todas. Limpeza e preparación da superficie soporte. Replanteo das pendentes e trazado de limatesas, limagoias e xuntas. Formación de pendentes mediante encintado de limatesas, limahoyas e xuntas con maestras de ladrillo. Recheo de xuntas con poliestireno expandido. Execución dos tabiques alixeirados. Mestreado do remate dos tabiques alixeirados para recibir o taboleiro. Colocación das cintas de papel no canto de apoio do taboleiro sobre os tabiques alixeirados. Execución do taboleiro cerámico machifemiado sobre os tabiques alixeirados. Verquido, extendido e regleado da capa de morteiro de regularización.
Criterio de medición de proxecto: Superficie da cuberta medida en proxección horizontal, segundo documentación gráfica de Proxecto, dende as caras interiores dos antepeitos ou petos perimetrais que a limitan.
Criterio de medición de obra: Medirase, en proxección horizontal, a superficie de cuberta realmente executada segundo especificacións do Proxecto, dende as caras interiores dos antepeitos ou petos perimetrais que a limitan.

| Código | Ud | Descrición | Rendemento | Prezo | Importe |
|---|---|---|---|---|---|
| mt04lac010c | Ude | Ladrillo cerámico oco (cubo), para revestir, 24x11,5x8 cm, segundo UNE-EN 771-1. (material) | 12.000 | 0.10 | 1.20 |
| mt09mor010c | m³ | Morteiro de cemento CEM II/B-P 32,5 N tipo M-5, confecionado na obra con 250 kg/m³ de cemento e unha proporción en volume 1/6. (material) | 0.005 | 115.30 | 0.58 |
| mt16pea020b | m² | Panel ríxido de poliestireno expandido, segundo UNE-EN 13163, mecanizado lateral recto, de 20 mm de espesor, resistencia térmica 0,55 m²K/W, conductividade térmica 0,036 W/(mK), para xunta de dilatación. (material) | 0.010 | 1.34 | 0.01 |
| mt13blw200 | m² | Papel kraft. para desolidarización de la unión entre tabiques aligerados y taboleiro cerámico machifemiado, en formación de pendentes. (material) | 0.110 | 0.18 | 0.02 |
| mt04lvg020b | Ude | Taboleiro cerámico oco machihembrado, para revestir, 80x25x3,5 cm, segundo UNE 67041. (material) | 5.000 | 0.48 | 2.40 |
| mt09mor010c | m³ | Morteiro de cemento CEM II/B-P 32,5 N tipo M-5, confecionado na obra con 250 kg/m³ de cemento e unha proporción en volume 1/6. | 0.030 | 115.30 | 3.46 |
| mo018 | h | Oficial 1ª construcción. (man de obra) | 0.788 | 15.28 | 12.04 |
| mo104 | h | Peón ordinario construcción. (man de obra) | 0.788 | 13.97 | 11.01 |
| % | % | Costes directos complementarios | 2 % | 30.72 | 0.61 |
|  |  | Custos directos |  |  | 31.33 |
