# Ventá para cuberta plana

- Propiedade do arquivo: CYPE INGENIEROS, S.A.
- Formato: FIEBDC-3/2002
- Divisa: EUR
- Custos indirectos: 3.00 %
- Gastos xerais: 13.00 %
- Beneficio industrial: 6.00 %
- IVE: 16.00 %

## Q Cubertas

### QL Lucernarios

#### QLC Claraboias prefabricadas

**QLC020** Ude Ventá para cuberta plana, CVP "VELUX", practicable, de accionamento eléctrico, con motor incorporado no marco, sensor de chuvia e mando a distancia programable, de 60x60 cm, marco e folla de PVC, acabado branca, con illamento interior de poliestireno.
Subministración e montaxe de ventá para cuberta plana, CVP "VELUX", practicable, de accionamento eléctrico, con motor incorporado no marco, sensor de chuvia e mando a distancia programable, de 60x60 cm, marco e folla de PVC, acabado branca, con illamento interior de poliestireno, cúpula exterior transparente de polimetilmetacrilato (PMMA), acristalamento interior illante de seguridade (vidro interior laminar de 3+3 mm, cámara de aire rechea de gas argón de 14,5 mm, vidro exterior templado de 4 mm con recubrimento illante e separador de aceiro inoxidable). Totalmente equipada, montada e probada.
Inclúe: Todas. Replanteo. Presentación, aplomado e nivelación do marco. Fixación do marco ó oco deixado no forxado. Selado de xuntas perimetrais. Colocación e fixación da cúpula sobre o marco. Colocación dos mecanismos de apertura.
Criterio de medición de proxecto: Número de unidades previstas, segundo documentación gráfica de Proxecto.
Criterio de medición de obra: Medirase o número de unidades realmente executadas segundo especificacións do Proxecto.

| Código | Ud | Descrición | Rendemento | Prezo | Importe |
|---|---|---|---|---|---|
| mt22vqp010a | Ude | Ventá para cuberta plana, CVP "VELUX", practicable, de accionamento eléctrico, con motor incorporado no marco, sensor de chuvia e mando a distancia programable, de 60x60 cm, marco e folla de PVC, acabado branca, con illamento interior de poliestireno, cúpula exterior transparente de polimetilmetacrilato (PMMA), acristalamento interior illante de seguridade (vidro interior laminar de 3+3 mm, cámara de aire rechea de gas argón de 14,5 mm, vidro exterior templado de 4 mm con recubrimento illante e separador de aceiro inoxidable). (material) | 1.000 | 839.00 | 839.00 |
| op00ato010 |  | Atornillador. | 1.000 | 0.00 | 0.00 |
| mo009 | h | Oficial 1ª montador. (man de obra) | 1.667 | 15.78 | 26.31 |
| mo075 | h | Axudante montador. (man de obra) | 0.834 | 14.65 | 12.22 |
| % | % | Costes directos complementarios | 2 % | 877.53 | 17.55 |
|  |  | Custos directos |  |  | 895.08 |
