# Mainel pisable de baldosas de vidro moldeado incoloro, 195x195x50 mm

- Propiedade do arquivo: CYPE INGENIEROS, S.A.
- Formato: FIEBDC-3/2002
- Divisa: EUR
- Custos indirectos: 3.00 %
- Gastos xerais: 13.00 %
- Beneficio industrial: 6.00 %
- IVE: 16.00 %

## Q Cubertas

### QL Lucernarios

#### QLH Formigón traslúcido

**QLH010** m² Mainel pisable de baldosas de vidro moldeado incoloro, 195x195x50 mm.
Formación de mainel pisable de formigón traslúcido, constituído por baldosas de vidro moldeado incoloro, 195x195x50 mm e nervios de hormigón armado en el perímetro y entre pezas, realizados con formigón HA-25/B/20/IIa fabricado en central, e verquido con cubilote, y acero UNE-EN 10080 B 500 S, cunha contía aproximada de 13 kg/m² como armadura inferior y superior en nervios. Incluso p/p de montaje y desmontaje del sistema de encofrado, elementos de dilatación con cinta asfáltica e selado elástico de xuntas con recheo sintético.
Inclúe: Trazado no canto do forxado do nivel do lucernario. Montaje do sistema de encofrado. Replanteo e trazado dos nervios, incluso os perimetrais. Colocación das baldosas. Colocación da capa separadora de feltro asfáltico. Colocación das armaduras con separadores homologados. Humectación do encofrado. Xuntas de dilatación. Vertido e compactación do formigón. Curado do formigón. Selado elástico de xuntas. Desmontaje del sistema de encofrado.
Criterio de medición de proxecto: Superficie medida segundo documentación gráfica de Proxecto.
Criterio de medición de obra: Medirase a superficie realmente executada segundo especificacións do Proxecto.

| Código | Ud | Descrición | Rendemento | Prezo | Importe |
|---|---|---|---|---|---|
| mt21vmp010a | Ude | Baldosa de vidro prensado moldeado pisable, incolora, 195x195x50 mm. (material) | 22.000 | 4.80 | 105.60 |
| mt10haf010nea | m³ | Formigón HA-25/B/20/IIa, fabricado en central. (material) | 0.025 | 74.27 | 1.86 |
| mt07aco010c | kg | Aceiro en barras corrugadas, UNE-EN 10080 B 500 S, elaborado en taller e colocado en obra, diámetros varios. (material) | 13.000 | 1.00 | 13.00 |
| mt07aco020c | Ude | Separador homologado para vigas. (material) | 4.000 | 0.08 | 0.32 |
| mt08eft010a | m² | Taboleiro aglomerado hidrófugo, de 19 mm de espesor. (material) | 1.100 | 7.45 | 8.20 |
| mt50spa080a | Ude | Puntal metálico telescópico, 3,00 m de altura, amortizable en 50 usos. (material) | 0.200 | 11.07 | 2.21 |
| au00auh010 |  | Cubilote. | 1.000 | 0.00 | 0.00 |
| mo018 | h | Oficial 1ª construcción. (man de obra) | 1.491 | 15.28 | 22.78 |
| mo104 | h | Peón ordinario construcción. (man de obra) | 1.015 | 13.97 | 14.18 |
| % | % | Costes directos complementarios | 2 % | 168.15 | 3.36 |
|  |  | Custos directos |  |  | 171.51 |
