# Borde lateral de cubierta revestido con perfil vierteaguas de aluminio lacado, de 15 mm de altura, cor branca RAL 9010 acabado brillante

- Propiedade do arquivo: CYPE INGENIEROS, S.A.
- Formato: FIEBDC-3/2002
- Divisa: EUR
- Custos indirectos: 3.00 %
- Gastos xerais: 13.00 %
- Beneficio industrial: 6.00 %
- IVE: 16.00 %

## Q Cubertas

### QR Remates

#### QRB Borde lateral

**QRB010** m Borde lateral de cubierta revestido con perfil vierteaguas de aluminio lacado, de 15 mm de altura, cor branca RAL 9010 acabado brillante.
Formación de borde lateral de cubierta con perfil vierteaguas de aluminio lacado, de 15 mm de altura, cor branca RAL 9010 acabado brillante, con perforaciones trapezoidales para su fijación e goterón. Incluso p/p adhesivo cementoso, pezas especiais e silicona neutra.
Inclúe: Limpeza e preparación da superficie. Replanteo. Corte, colocación e fixación do perfil.
Criterio de medición de proxecto: Lonxitude medida segundo documentación gráfica de Proxecto.
Criterio de medición de obra: Medirase a lonxitude realmente executada segundo especificacións do Proxecto.

| Código | Ud | Descrición | Rendemento | Prezo | Importe |
|---|---|---|---|---|---|
| mt09mcr021m | kg | Adhesivo cementoso mellorado, C2, segundo UNE-EN 12004, cor gris. (material) | 0.180 | 0.41 | 0.07 |
| mt20pcs130aba1 | m | Perfil vierteaguas de aluminio lacado, de 15 mm de altura, cor branca RAL 9010 acabado brillante, con perforaciones trapezoidales para su fijación e goterón, subministrado en barras de 2,5 m de lonxitude. (material) | 1.100 | 14.08 | 15.49 |
| mt15sja100 | Ude | Cartucho de masilla de silicona neutra. (material) | 0.010 | 3.13 | 0.03 |
| mo018 | h | Oficial 1ª construcción. (man de obra) | 0.176 | 15.28 | 2.69 |
| mo104 | h | Peón ordinario construcción. (man de obra) | 0.176 | 13.97 | 2.46 |
| % | % | Costes directos complementarios | 2 % | 20.74 | 0.41 |
|  |  | Custos directos |  |  | 21.15 |
