# Babeiro composto por aleación de aluminio e zinc e lámina flexible de chumbo natural de 1 mm de espesura, en encontro de faldrón de tellado con paramento vertical

- Propiedade do arquivo: CYPE INGENIEROS, S.A.
- Formato: FIEBDC-3/2002
- Divisa: EUR
- Custos indirectos: 3.00 %
- Gastos xerais: 13.00 %
- Beneficio industrial: 6.00 %
- IVE: 16.00 %

## Q Cubertas

### QR Remates

#### QRE Encontros

**QRE020** m Babeiro composto por aleación de aluminio e zinc e lámina flexible de chumbo natural de 1 mm de espesura, en encontro de faldrón de tellado con paramento vertical.
Formación de encontro de faldrón de tellado de tellas ou lousa con paramento vertical mediante colocación de perfil composto por aliaxe de aluminio e zinc e lámina flexible de chumbo natural de 1 mm de espesura, cun extremo aloxado na roza practicada no paramento e o outro apoiado nas tellas ou lousas do faldrón, traspasando 50 mm como mínimo. Incluso p/p de traspasos, apertura de rozas, corte, preparación e recibido do perfil con morteiro de cemento.
Inclúe: Todas. Apertura de roza perimetral no paramento vertical. Formación do encontro.
Criterio de medición de proxecto: Lonxitue medida en verdadeira magnitude, segundo documentación gráfica de Proxecto.
Criterio de medición de obra: Medirase, en verdadeira magnitude, a lonxitude realmente executada segundo especificacións do Proxecto.

| Código | Ud | Descrición | Rendemento | Prezo | Importe |
|---|---|---|---|---|---|
| mt09mor010c | m³ | Morteiro de cemento CEM II/B-P 32,5 N tipo M-5, confecionado na obra con 250 kg/m³ de cemento e unha proporción en volume 1/6. (material) | 0.003 | 115.30 | 0.35 |
| mt13aen020a | m | Perfil para encontro de faldón con paramento vertical en tellados, composto por aliaxe de aluminio e zinc e lámina flexible de chumbo natural de 1 mm de espesor. (material) | 1.100 | 16.63 | 18.29 |
| mo018 | h | Oficial 1ª construcción. (man de obra) | 0.469 | 15.28 | 7.17 |
| mo072 | h | Axudante construcción. (man de obra) | 0.234 | 14.65 | 3.43 |
| % | % | Costes directos complementarios | 2 % | 29.24 | 0.58 |
|  |  | Custos directos |  |  | 29.82 |
