# Limpeza de canle en cubierta inclinada, con medios manuais e carga manual de cascallos sobre camión ou contenedor

- Propiedade do arquivo: CYPE INGENIEROS, S.A.
- Formato: FIEBDC-3/2002
- Divisa: EUR
- Custos indirectos: 3.00 %
- Gastos xerais: 13.00 %
- Beneficio industrial: 6.00 %
- IVE: 16.00 %

## Q Cubertas

### QT Inclinadas

#### QTK Preparación do soporte

**QTK010** m Limpeza de canle en cubierta inclinada, con medios manuais e carga manual de cascallos sobre camión ou contenedor.
Limpeza de canle en cuberta inclinada, retirando a suciedade acumulada (cascallos, niños, follas, etc.), con medios manuais. Ata p/p de desentullo de baixantes, retirada, provisión e carga manual de cascallos sobre camión ou contedor.
Inclúe: Todas. Limpeza do elemento. Retirada e acopio de entullos. Carga de entullos sobre camión ou contedor.
Criterio de medición de proxecto: Lonxitude medida segundo documentación gráfica de Proxecto.
Criterio de medición de obra: Medirase a lonxitude realmente executada segundo especificacións do Proxecto.

| Código | Ud | Descrición | Rendemento | Prezo | Importe |
|---|---|---|---|---|---|
| mo104 | h | Peón ordinario construcción. (man de obra) | 0.290 | 13.97 | 4.05 |
| % | % | Costes directos complementarios | 2 % | 4.05 | 0.08 |
|  |  | Custos directos |  |  | 4.13 |
