# Cuberta inclinada cunha pendente media do 60%

- Propiedade do arquivo: CYPE INGENIEROS, S.A.
- Formato: FIEBDC-3/2002
- Divisa: EUR
- Custos indirectos: 3.00 %
- Gastos xerais: 13.00 %
- Beneficio industrial: 6.00 %
- IVE: 16.00 %

## Q Cubertas

### QT Inclinadas

#### QTP Pizarras

**QTP010** m² Cuberta inclinada cunha pendente media do 60%, composta de: formación de pendentes: taboleiro cerámico oco machihembrado para revestir, 50x20x3 cm sobre tabiques alixeirados de 100 cm de altura media; impermeabilización: membrana impermeabilizante monocapa adherida, formada por lámina de betún modificado con elastómero SBS, LBM(SBS)-30/FP (140); cobertura: pizarra para teitar en pezas rectangulares, sobre rastreles de madeira.
Formación de cuberta inclinada cunha pendente media do 60%, composta dos seguintes elementos: FORMACIÓN DE PENDENTES: taboleiro cerámico oco machihembrado para revestir, 50x20x3 cm, apoiada sobre tabiques alixeirados de ladrillo cerámico oco, recibidos con morteiro de cemento M-5 con maestra superior do mesmo morteiro, cunha altura media de 100 cm, arriostrados transversalmente cada 2 m aproximadamente, todo elo sobre forxado de formigón (non incluido neste prezo); IMPERMEABILIZACIÓN: membrana impermeabilizante monocapa adherida, formada por lámina de betún modificado con elastómero SBS, LBM(SBS)-30/FP (140), con armadura de feltro de poliéster non tecido de 160 g/m², de superficie non protexida, totalmente adherida ó soporte con imprimación asfáltica, tipo EA; COBERTURA: pizarra para teitar en pezas rectangulares, 32x22 cm, de segunda calidade, groso 3 a 4 mm, colocada formando tres espesuras (cuberta terciada), e fixada sobre rastreis de madeira de piñeiro de 42x27 mm de sección, dispostos en fiadas paralelas ó beirado. Incluso p/p de cabaletes e limas, remates de chapa galvanizada de 25 cm de desenvolvemento, pezas de ventilación de cuberta, pingadeiras e pezas especiais para formación de cumios e limatesas con forrados metálicos e acabados de lousa, beirados, endobres e bordos libres.
Inclúe: Todas. Limpeza do supradós do forxado. Replanteo e trazado de limatesas, limahoyas, encontros e xuntas. Formación de tabicas perimetrais con pezas cerámicas. Formación de tabiques alixeirados. Maestreado do remate dos tabiques alixeirados para recibir o taboleiro. Colocación das cintas de papel no canto de apoio do taboleiro sobre os tabiques alixeirados. Colocación das pezas cerámicas que forman o taboleiro. Limpeza e preparación do soporte. Imprimación. Colocación da membrana. Situación e fixación do enrastrelado a intervalos regulares. Colocación por cravado das pezas para teitar. Execución de remates.
Criterio de medición de proxecto: Superficie do faldón medida en verdadeira magnitude, segundo documentación gráfica de Proxecto, sen tener en conta o solape correspondente da lousa. Incluíndo formación de cumbreiras, limatesas, aleiros e bordes ceibes. Non se inclúen formación de limahoias, aleros decorativos nin encontros de faldóns con paramentos verticais, chemineas, fiestras ou condutos de ventilación.
Criterio de medición de obra: Medirase, en verdadeira magnitude, a superficie realmente executada segundo especificacións do Proxecto, sen ter en conta o solape correspondente da tella. Incluíndo formación de cumbreras, limatesas, aleros e bordes ceibes. Non se inclúen formación de limahoias, aleros decorativos nin encontros de faldóns con paramentos verticais, chemineas, fiestras ou conductos de ventilación.

| Código | Ud | Descrición | Rendemento | Prezo | Importe |
|---|---|---|---|---|---|
| mt04lac010c | Ude | Ladrillo cerámico oco (cubo), para revestir, 24x11,5x8 cm, segundo UNE-EN 771-1. (material) | 75.451 | 0.10 | 7.55 |
| mt09mor010c | m³ | Morteiro de cemento CEM II/B-P 32,5 N tipo M-5, confecionado na obra con 250 kg/m³ de cemento e unha proporción en volume 1/6. (material) | 0.025 | 115.30 | 2.88 |
| mt04lcg020a | Ude | Taboleiro cerámico oco machihembrado para revestir, 50x20x3 cm, segundo UNE 67041. (material) | 10.900 | 0.24 | 2.62 |
| mt14iea020a | kg | Imprimación asfáltica, tipo EA, UNE 104231. (material) | 0.300 | 1.28 | 0.38 |
| mt14lba010b | m² | Lámina de betún modificado con elastómero SBS, UNE-EN 13707, LBM(SBS)-30/FP (140), con armadura de feltro de poliéster non tecido de 160 g/m², de superficie non protexida. (material) | 1.100 | 7.91 | 8.70 |
| mt13blw010d | m | Rastrel de madeira de piñeiro galego tratado ou piñeiro vermello, 42x27 mm, calidade VI. (material) | 6.810 | 0.46 | 3.13 |
| mt13eag023 | Ude | Cravo de aceiro para fixación de rastrel de madeira a soporte de formigón ou morteiro. (material) | 10.620 | 0.07 | 0.74 |
| mt13piz100d | m² | Pizarra para teitar en pezas rectangulares, 32x22 cm, de segunda calidade, groso 3 a 4 mm, segundo UNE-EN 12326-1. (material) | 1.090 | 7.82 | 8.52 |
| mt13piz050 | kg | Elementos de suxeción de aceiro inoxidable (cravos, ganchos, puntas, etc.). (material) | 0.460 | 3.42 | 1.57 |
| mt13piz051 | Ude | Peza de ventilación de chapa galvanizada. (material) | 0.050 | 6.31 | 0.32 |
| mt13piz053b | m² | Lámina de zinc natural de 0,65 mm de espesor, en bobina. (material) | 0.192 | 11.82 | 2.27 |
| mo018 | h | Oficial 1ª construcción. (man de obra) | 0.981 | 15.28 | 14.99 |
| mo072 | h | Axudante construcción. (man de obra) | 0.981 | 14.65 | 14.37 |
| mo027 | h | Oficial 1ª aplicador de láminas impermeabilizantes. (man de obra) | 0.366 | 15.28 | 5.59 |
| mo062 | h | Axudante aplicador de láminas impermeabilizantes. (man de obra) | 0.366 | 14.65 | 5.36 |
| mo034 | h | Oficial 1ª colocador de pizarra. (man de obra) | 0.509 | 15.28 | 7.78 |
| mo069 | h | Axudante colocador de pizarra. (man de obra) | 0.509 | 14.65 | 7.46 |
| % | % | Costes directos complementarios | 2 % | 94.23 | 1.88 |
|  |  | Custos directos |  |  | 96.11 |
