# Cuberta inclinada cunha pendente media do 47%

- Propiedade do arquivo: CYPE INGENIEROS, S.A.
- Formato: FIEBDC-3/2002
- Divisa: EUR
- Custos indirectos: 3.00 %
- Gastos xerais: 13.00 %
- Beneficio industrial: 6.00 %
- IVE: 16.00 %

## Q Cubertas

### QT Inclinadas

#### QTS Tellas asfálticas

**QTS010** m² Cuberta inclinada cunha pendente media do 47%, composta de: formación de pendentes: taboleiro cerámico oco machihembrado para revestir, 50x20x3 cm sobre tabiques alixeirados de 100 cm de altura media; cobertura: imprimación asfáltica, tipo EA; tella asfáltica rectangular.
Formación de cuberta inclinada cunha pendente media do 47%, sobre base resistente, composta dos seguintes elementos: FORMACIÓN DE PENDENTES: taboleiro cerámico oco machihembrado para revestir, 50x20x3 cm, apoiado sobre tabiques alixeirados de ladrillo cerámico oco, recibidos con morteiro de cemento M-5 con maestra superior do mesmo morteiro, cunha altura media de 100 cm, arriostrados transversalmente cada 2 m aproximadamente, todo elo sobre forxado de formigón (non incluido neste prezo); COBERTURA: imprimación asfáltica, tipo EA aplicada en perímetro e puntos singulares; tella asfáltica rectangular, fixada ó faldrón de madeira mediante cravos de aceiro, colocados en fiadas paralelas ó beirado. Incluso aireador e p/p de cabaletes e limas.
Inclúe: Todas. Limpeza do supradós do forxado. Replanteo e trazado de limatesas, limahoyas, encontros e xuntas. Formación de tabicas perimetrais con pezas cerámicas. Formación de tabiques alixeirados. Maestreado do remate dos tabiques alixeirados para recibir o taboleiro. Colocación das cintas de papel no canto de apoio do taboleiro sobre os tabiques alixeirados. Colocación das pezas cerámicas que forman o taboleiro. Imprimación da superficie soporte da cobertura, en perímetro e puntos singulares. Colocación por cravado das tellas asfálticas. Execución de remates.
Criterio de medición de proxecto: Superficie do faldón medida en verdadeira magnitude, segundo documentación gráfica de Proxecto, sen ter en coenta o solape correspondente da tella asfáltica. Incluíndo formación de cumbreiras, limatesas, aleiros e bordes ceibes. Non se inclúen formación de limahoias, aleros decorativos nin encontros de faldóns con paramentos verticais, chemineas, fiestras ou condutos de ventilación.
Criterio de medición de obra: Medirase, en verdadeira magnitude, a superficie realmente executada segundo especificacións do Proxecto, sen ter en conta o solape correspondente da tella. Incluíndo formación de cumbreras, limatesas, aleros e bordes ceibes. Non se inclúen formación de limahoias, aleros decorativos nin encontros de faldóns con paramentos verticais, chemineas, fiestras ou conductos de ventilación.

| Código | Ud | Descrición | Rendemento | Prezo | Importe |
|---|---|---|---|---|---|
| mt04lac010c | Ude | Ladrillo cerámico oco (cubo), para revestir, 24x11,5x8 cm, segundo UNE-EN 771-1. (material) | 62.378 | 0.10 | 6.24 |
| mt09mor010c | m³ | Morteiro de cemento CEM II/B-P 32,5 N tipo M-5, confecionado na obra con 250 kg/m³ de cemento e unha proporción en volume 1/6. (material) | 0.025 | 115.30 | 2.88 |
| mt04lcg020a | Ude | Taboleiro cerámico oco machihembrado para revestir, 50x20x3 cm, segundo UNE 67041. (material) | 10.900 | 0.24 | 2.62 |
| mt14iea020a | kg | Imprimación asfáltica, tipo EA, UNE 104231. (material) | 0.050 | 1.28 | 0.06 |
| mt13tag010a | m² | Tella asfáltica rectangular, segundo UNE-EN 544. (material) | 1.090 | 11.64 | 12.69 |
| mt13piz050 | kg | Elementos de suxeción de aceiro inoxidable (cravos, ganchos, puntas, etc.). (material) | 0.050 | 3.42 | 0.17 |
| mt13tag020a | Ude | Aireador. (material) | 0.050 | 10.40 | 0.52 |
| mo018 | h | Oficial 1ª construcción. (man de obra) | 0.979 | 15.28 | 14.96 |
| mo072 | h | Axudante construcción. (man de obra) | 0.979 | 14.65 | 14.34 |
| mo027 | h | Oficial 1ª aplicador de láminas impermeabilizantes. (man de obra) | 0.244 | 15.28 | 3.73 |
| mo062 | h | Axudante aplicador de láminas impermeabilizantes. (man de obra) | 0.244 | 14.65 | 3.57 |
| % | % | Costes directos complementarios | 2 % | 61.78 | 1.24 |
|  |  | Custos directos |  |  | 63.02 |
