# Cuberta inclinada "SYSTEM VEREA"

- Propiedade do arquivo: CYPE INGENIEROS, S.A.
- Formato: FIEBDC-3/2002
- Divisa: EUR
- Custos indirectos: 3.00 %
- Gastos xerais: 13.00 %
- Beneficio industrial: 6.00 %
- IVE: 16.00 %

## Q Cubertas

### QT Inclinadas

#### QTX Sistemas de tellados

**QTX020** m² Cuberta inclinada "SYSTEM VEREA", cunha pendente media do 30%, sobre espacio no habitable de entramado estructural metálico, formado por perfiles omega de aceiro galvanizado, aislada térmicamente con panel ríxido de poliestireno extruido de 30 mm de espesor, impermeabilización de placa baixo tella de fibrocemento 6 Ondas NT-177 "VEREA", e cobertura de tella cerámica curva, Verea "VEREA", 40x15x11 cm, acabado Rojo.
Formación de cuberta inclinada "SYSTEM VEREA", cunha pendente media do 30%, sobre espacio no habitable de entramado estructural metálico, formado por perfiles omega de aceiro galvanizado, aislada térmicamente con panel ríxido de poliestireno extruido de 30 mm de espesor, impermeabilización de placa baixo tella de fibrocemento 6 Ondas NT-177 "VEREA", sobre a que se coloca unha cobertura de tella cerámica curva, Verea "VEREA", 40x15x11 cm, acabado Rojo fixadas con escuma de poliuretano e ancoraxes mecánicos. Incluso p/p de ancoraxes e elementos de unión da placa ó soporte.
Inclúe: Todas. Replanteo de la estructura metálica de soporte. Montaje de la estructura metálica de soporte. Limpeza da superficie soporte. Colocación del aislamiento sobre el soporte. Replanteo e trazado de limatesas, limagoias e encontros. Colocación da placa baixo tella. Colocación e fixación das tellas.
Criterio de medición de proxecto: Superficie do faldón medida en verdadeira magnitude, segundo documentación gráfica de Proxecto, sen ter en coenta o solape correspondente da tella e. Incluíndo formación de cumbreiras, limatesas, aleiros, bordes ceibes, limagoias, encontros de faldóns con paramentos verticais superiores e laterais, remates en bordos ceibes laterais, chemineas, fiestras e condutos de ventilación.
Criterio de medición de obra: Medirase, en verdadeira magnitude, a superficie realmente executada segundo especificacións do Proxecto, sen ter en conta o solape correspondente da tella. Incluíndo formación de cumbreiras, limatesas, aleiros, bordes ceibes, limagoias, encontros de faldóns con paramentos verticais superiores e laterais, remates en bordes ceibes laterais, chemineas, fiestras e condutos de ventilación.

| Código | Ud | Descrición | Rendemento | Prezo | Importe |
|---|---|---|---|---|---|
| mt13msv300e | m² | Subministración e colocación de estrutura metálica para cuberta inclinada sobre espazo non habitable, de tella cerámica "VEREA", formada por perfís de aceiro laminados en quente, conformados en frío e galvanizados, de seccións tipo omega C e omega U, incluso p/p de elementos de ancoraxe. (material) | 1.000 | 24.00 | 24.00 |
| mt13msv200a | m² | Subministración e colocación de illamento térmico en cuberta inclinada de tella cerámica "VEREA", mediante panel ríxido de poliestireno extruido, segundo UNE-EN 13164, de superficie lisa e mecanizado lateral machihembrado, de 30 mm de espesor, resistencia térmica 0,9 m²K/W, conductividade térmica 0,034 W/(mK), Euroclase E de reacción ó lume e densidade 30 kg/m³. (material) | 1.000 | 5.82 | 5.82 |
| mt13msv110a | m² | Subministración e colocación de placa de 177 de fibrocemento sen amianto, para impermeabilización baixo tella en cuberta de tella cerámica "VEREA". (material) | 1.000 | 13.10 | 13.10 |
| mt13msv010aa | m² | Subministración e colocación de tella cerámica curva "VEREA", 40x15 cm, acabado Rojo, fixada mediante escuma de poliuretano e ganchos de aceiro inoxidable, incluso p/p de pezas especiais. (material) | 1.000 | 22.56 | 22.56 |
| % | % | Costes directos complementarios | 2 % | 65.48 | 1.31 |
|  |  | Custos directos |  |  | 66.79 |
