# Sistema "ONDUCOBER SOBRECUBERTAS" para a rehabilitación de cuberta de fibrocemento, mediante a colocación de placas asfálticas Onducober 95 (10 ondas) "ONDULINE", de perfil ondulado e cor negra

- Propiedade do arquivo: CYPE INGENIEROS, S.A.
- Formato: FIEBDC-3/2002
- Divisa: EUR
- Custos indirectos: 3.00 %
- Gastos xerais: 13.00 %
- Beneficio industrial: 6.00 %
- IVE: 16.00 %

## Q Cubertas

### QT Inclinadas

#### QTX Sistemas de tellados

**QTX100** m² Sistema "ONDUCOBER SOBRECUBERTAS" para a rehabilitación de cuberta de fibrocemento, mediante a colocación de placas asfálticas Onducober 95 (10 ondas) "ONDULINE", de perfil ondulado e cor negra.
Formación de sistema "ONDUCOBER SOBRECUBERTAS" para a rehabilitación de cubertas de fibrocemento, composto por: perfís metálicos Onduclick "ONDULINE", instalados cada tres ondas sobre fixacións tipo Click Onduclick "ONDULINE" colocadas a presión nos beirados e en todos os solapes lonxitudinais da onda; rastreis de madeira, paralelos á liña de beirado e fixados ós perfís metálicos; feltro illante de lá de rocha volcánica, segundo UNE-EN 13162, revestido por unha das súas caras cun complexo de papel kraft con polietileno que actúa como barreira de vapor, de 80 mm de espesor, colocado entre rastreis; e placas asfálticas Onducober 95 (10 ondas) "ONDULINE", de perfil ondulado e cor negra, fixadas ós rastreis mediante cravos Safe Top "ONDULINE". Ata p/p colocación de cumio Onducober 95 (10 ondas) "ONDULINE", e cerramento do perímetro da cuberta con remate perimetral Onducober "ONDULINE".
Inclúe: Todas. Limpeza da superficie soporte. Replanteo dos perfís. Fixación, mediantes pestañas, dos perfís metálicos ás placas. Fixación dos rastreis ós perfís metálicos. Colocación do illante entre rastreis. Fixación da placa asfáltica ós rastreis. Resolución de puntos singulares.
Criterio de medición de proxecto: Superficie do faldón medida en verdadeira magnitude, segundo documentación gráfica de Proxecto. Incluíndo formación de cumbreiras, limatesas, aleiros, bordes ceibes, limagoias, encontros de faldóns con paramentos verticais superiores e laterais, remates en bordos ceibes laterais, chemineas, fiestras e condutos de ventilación.
Criterio de medición de obra: Medirase, en verdadeira magnitude, a superficie realmente executada segundo especificacións do Proxecto. Incluíndo formación de cumbreiras, limatesas, aleiros, bordes ceibes, limagoias, encontros de faldóns con paramentos verticais superiores e laterais, remates en bordes ceibes laterais, chemineas, fiestras e condutos de ventilación.

| Código | Ud | Descrición | Rendemento | Prezo | Importe |
|---|---|---|---|---|---|
| mt13lpo051 | Ude | Fixación tipo Click Onduclick "ONDULINE", de 80x47x12,5 mm, para o sistema Onducober de rehabilitación de cubertas de fibrocemento. (material) | 1.400 | 1.72 | 2.41 |
| mt13lpo050 | m | Perfil Onduclick "ONDULINE", con sección rectangular de 0,035x0,070 m e 3 m de lonxitude, para o sistema Onducober de rehabilitación de cubertas de fibrocemento. (material) | 1.400 | 2.46 | 3.44 |
| mt13lpo052a | Ude | Parafuso autorroscante "ONDULINE", para a fixación entre sí de perfís Onduclick. (material) | 1.000 | 0.09 | 0.09 |
| mt13blw010d | m | Rastrel de madeira de piñeiro galego tratado ou piñeiro vermello, 42x27 mm, calidade VI. (material) | 1.400 | 0.46 | 0.64 |
| mt13blw131 | Ude | Parafuso para suxeción de rastrel. (material) | 2.000 | 0.26 | 0.52 |
| mt16lra040a | m² | Feltro illante de lá de rocha volcánica, segundo UNE-EN 13162, revestido por unha das súas caras cun complexo de papel kraft con polietileno que actúa como barreira de vapor, de 80 mm de espesor, resistencia térmica 1,9 m²K/W, conductividade térmica 0,042 W/(mK). (material) | 1.000 | 3.41 | 3.41 |
| mt13lpo010ea | m² | Placa asfáltica Onducober 95 (10 ondas) "ONDULINE", de perfil ondulado e cor negra, formada por fibras minerais e vexetais saturadas cunha emulsión bituminosa a altas temperaturas, segundo UNE-EN 534. (material) | 1.150 | 7.69 | 8.84 |
| mt13lpo040i | m | Cumio, Onducober "ONDULINE", cor negra, para cubertas de placas. (material) | 0.200 | 6.27 | 1.25 |
| mt13lpo020b | m | Remate perimetral Onducober "ONDULINE", para cubertas de placas. (material) | 0.050 | 5.20 | 0.26 |
| mt13lpo060a | m | Remate de aleiro Tapaondas "ONDULINE". (material) | 0.400 | 3.37 | 1.35 |
| mo018 | h | Oficial 1ª construcción. (man de obra) | 0.355 | 15.28 | 5.42 |
| mo104 | h | Peón ordinario construcción. (man de obra) | 0.355 | 13.97 | 4.96 |
| mo049 | h | Oficial 1ª montador de aislamientos. (man de obra) | 0.059 | 15.28 | 0.90 |
| mo092 | h | Axudante montador de aislamientos. (man de obra) | 0.059 | 14.65 | 0.86 |
| % | % | Costes directos complementarios | 2 % | 34.35 | 0.69 |
|  |  | Custos directos |  |  | 35.04 |
