# Formación de pendentes en cuberta inclinada

- Propiedade do arquivo: CYPE INGENIEROS, S.A.
- Formato: FIEBDC-3/2002
- Divisa: EUR
- Custos indirectos: 3.00 %
- Gastos xerais: 13.00 %
- Beneficio industrial: 6.00 %
- IVE: 16.00 %

## Q Cubertas

### QT Inclinadas

#### QTY Reparacións e reforzos

**QTY040** m² Formación de pendentes en cuberta inclinada, con tabiques alixeirados de ladrillo cerámico oco de 24x11,5x8 cm recibido con morteiro de cemento M-5, dispostos cada 80 cm e con 100 cm de altura media, rematados superiormente con mestras de morteiro de cemento M-5.
Formación de pendentes en cuberta inclinada, con tabiques alixeirados de ladrillo cerámico oco de 24x11,5x8 cm recibido con morteiro de cemento M-5, dispostos cada 80 cm e con 100 cm de altura media, rematados superiormente con mestras de morteiro de cemento M-5. Incluso p/p de limpeza e preparación da superficie soporte, planeamento das pendentes e trazado de limatesas, limagoias e xuntas, resolución de encontros do faldrón con paramentos verticais e recheo de xuntas con poliestireno expandido de 2 cm de grosor, ocos de ventilación, execución dos tabiques alixeirados, remate con a mestra superior e cinta de papel.
Inclúe: Todas. Limpeza e preparación da superficie soporte. Replanteo das pendentes e trazado de limatesas, limagoias e xuntas. Execución dos tabiques alixeirados. Mestreado do remate dos tabiques alixeirados para recibir o taboleiro. Colocación das cintas de papel no canto de apoio do taboleiro sobre os tabiques alixeirados.
Criterio de medición de proxecto: Superficie da cuberta medida en proxección horizontal, segundo documentación gráfica de Proxecto.
Criterio de medición de obra: Medirase, en proxección horizontal, a superficie realmente executada segundo especificacións do Proxecto.

| Código | Ud | Descrición | Rendemento | Prezo | Importe |
|---|---|---|---|---|---|
| mt04lac010c | Ude | Ladrillo cerámico oco (cubo), para revestir, 24x11,5x8 cm, segundo UNE-EN 771-1. (material) | 33.000 | 0.10 | 3.30 |
| mt09mor010c | m³ | Morteiro de cemento CEM II/B-P 32,5 N tipo M-5, confecionado na obra con 250 kg/m³ de cemento e unha proporción en volume 1/6. (material) | 0.009 | 115.30 | 1.04 |
| mt13blw200 | m² | Papel kraft. para desolidarización de la unión entre tabiques aligerados y taboleiro cerámico machifemiado, en formación de pendentes. (material) | 0.110 | 0.18 | 0.02 |
| mo018 | h | Oficial 1ª construcción. (man de obra) | 0.851 | 15.28 | 13.00 |
| mo072 | h | Axudante construcción. (man de obra) | 0.851 | 14.65 | 12.47 |
| % | % | Costes directos complementarios | 2 % | 29.83 | 0.60 |
|  |  | Custos directos |  |  | 30.43 |
