# Taboleiro cerámico en cuberta inclinada

- Propiedade do arquivo: CYPE INGENIEROS, S.A.
- Formato: FIEBDC-3/2002
- Divisa: EUR
- Custos indirectos: 3.00 %
- Gastos xerais: 13.00 %
- Beneficio industrial: 6.00 %
- IVE: 16.00 %

## Q Cubertas

### QT Inclinadas

#### QTY Reparacións e reforzos

**QTY050** m² Taboleiro cerámico en cuberta inclinada, formado por pezas cerámicas machihembradas para revestir, 50x20x3 cm, apoiadas en seco sobre unha cinta de papel disposta sobre as mestras dos tabiques alixeirados (non incluídos neste prezo).
Formación de taboleiro cerámico en cuberta inclinada, mediante a disposición de pezas cerámicas machihembradas para revestir, 50x20x3 cm, apoiadas en seco sobre unha cinta de papel disposto sobre as mestras de os tabiques alixeirados (non incluídos neste prezo). Ata p/p de planeamento e corte das pezas, recheo das xuntas con morteiro de cemento M-2,5 entre as pezas de dous tramos contiguos e resolución de encontros con paramentos verticais.
Inclúe: Todas. Replanteo. Corte das pezas. Colocación das pezas cerámicas que forman o taboleiro.
Criterio de medición de proxecto: Superficie do faldón medida en verdadeira magnitude, segundo documentación gráfica de Proxecto.
Criterio de medición de obra: Medirase, en verdadeira magnitude, a superficie realmente executada segundo especificacións do Proxecto.

| Código | Ud | Descrición | Rendemento | Prezo | Importe |
|---|---|---|---|---|---|
| mt04lcg020a | Ude | Taboleiro cerámico oco machihembrado para revestir, 50x20x3 cm, segundo UNE 67041. (material) | 10.000 | 0.24 | 2.40 |
| mt09mor010b | m³ | Morteiro de cemento CEM II/B-P 32,5 N tipo M-2,5, confecionado na obra con 200 kg/m³ de cemento e unha proporción en volume 1/8. (material) | 0.001 | 105.30 | 0.11 |
| mo018 | h | Oficial 1ª construcción. (man de obra) | 0.626 | 15.28 | 9.57 |
| mo072 | h | Axudante construcción. (man de obra) | 0.626 | 14.65 | 9.17 |
| % | % | Costes directos complementarios | 2 % | 21.25 | 0.43 |
|  |  | Custos directos |  |  | 21.68 |
