# Taboleiro de madeira de piñeiro galego machifemiada, en cuberta inclinada, fixado mecánicamente sobre entramado estrutural (no incluido en este precio)

- Propiedade do arquivo: CYPE INGENIEROS, S.A.
- Formato: FIEBDC-3/2002
- Divisa: EUR
- Custos indirectos: 3.00 %
- Gastos xerais: 13.00 %
- Beneficio industrial: 6.00 %
- IVE: 16.00 %

## Q Cubertas

### QT Inclinadas

#### QTY Reparacións e reforzos

**QTY051** m² Taboleiro de madeira de piñeiro galego machifemiada, en cuberta inclinada, fixado mecánicamente sobre entramado estrutural (no incluido en este precio).
Formación de taboleiro de madeira de piñeiro galego machifemiada, en cuberta inclinada, fixado mecánicamente sobre entramado estrutural (non incluído neste prezo). Ata p/p de replanteo, corte das pezas e fixacións mecánicas.
Inclúe: Todas. Replanteo. Corte das pezas. Fixación mecánica das pezas ó soporte.
Criterio de medición de proxecto: Superficie do faldón medida en verdadeira magnitude, segundo documentación gráfica de Proxecto.
Criterio de medición de obra: Medirase, en verdadeira magnitude, a superficie realmente executada segundo especificacións do Proxecto.

| Código | Ud | Descrición | Rendemento | Prezo | Importe |
|---|---|---|---|---|---|
| mt13blm011 | m² | Taboleiro de madeira machihembrada de 23 mm de espesor. (material) | 1.100 | 7.25 | 7.98 |
| mt13eag021 | Ude | Parafuso autotaladrante non oxidable para fixación de taboleiros de madeira a soporte en cubertas inclinadas. (material) | 5.000 | 0.07 | 0.35 |
| op00cla010 |  | Clavadora. | 1.000 | 0.00 | 0.00 |
| op00cep010 |  | Garlopa. | 1.000 | 0.00 | 0.00 |
| mo015 | h | Oficial 1ª carpinteiro. (man de obra) | 0.563 | 15.53 | 8.74 |
| mo053 | h | Axudante carpinteiro. (man de obra) | 0.282 | 14.76 | 4.16 |
| % | % | Costes directos complementarios | 2 % | 21.23 | 0.42 |
|  |  | Custos directos |  |  | 21.65 |
