# Taboleiro de panel sándwich para cubertas composto de tableiro aglomerado hidrófugo e núcleo illante de espuma de poliestireno extruido

- Propiedade do arquivo: CYPE INGENIEROS, S.A.
- Formato: FIEBDC-3/2002
- Divisa: EUR
- Custos indirectos: 3.00 %
- Gastos xerais: 13.00 %
- Beneficio industrial: 6.00 %
- IVE: 16.00 %

## Q Cubertas

### QT Inclinadas

#### QTY Reparacións e reforzos

**QTY052** m² Taboleiro de panel sándwich para cubertas composto de tableiro aglomerado hidrófugo e núcleo illante de espuma de poliestireno extruido, en cuberta inclinada, fixado mecánicamente sobre entramado estrutural (no incluido en este precio).
Formación de taboleiro de panel sándwich para cubertas composto de: cara exterior de tableiro aglomerado hidrófugo de 19 mm, núcleo illante de espuma de poliestireno extruido de 40 mm de espesor, lengüeta de tableiro de fibra para ensamblado de paneis e cara interior de tableiro aglomerado hidrófugo de 10 mm, en cuberta inclinada, fixado mecanicamente sobre entramado estrutural (non incluído neste prezo). Ata p/p de planeamento e corte das pezas, fixacións mecánicas e selado de xuntas entre placas.
Inclúe: Todas. Replanteo. Corte das pezas. Fixación mecánica das pezas ó soporte. Selado de xuntas entre placas.
Criterio de medición de proxecto: Superficie do faldón medida en verdadeira magnitude, segundo documentación gráfica de Proxecto.
Criterio de medición de obra: Medirase, en verdadeira magnitude, a superficie realmente executada segundo especificacións do Proxecto.

| Código | Ud | Descrición | Rendemento | Prezo | Importe |
|---|---|---|---|---|---|
| mt13eag010a | m² | Panel sándwich para cubertas composto de: cara exterior taboleiro aglomerado hidrófugo de 19 mm, núcleo illante de espuma de poliestireno extruido de 40 mm de espesor, lengüeta de taboleiro de fibra para ensamblado de paneis e cara interior taboleiro aglomerado hidrófugo de 10 mm. (material) | 1.100 | 24.38 | 26.82 |
| mt13eag020 | Ude | Parafuso autotaladrante non oxidable para fixación de paneis sándwich de madeira a soporte en cubertas inclinadas, diámetro maior de 6,3 mm. (material) | 5.000 | 0.08 | 0.40 |
| mt13eag030 | m | Banda impermeabilizante autoadhesiva para impermeabilización de xuntas entre paneis sándwich de madeira en cubertas inclinadas. (material) | 1.000 | 0.48 | 0.48 |
| mo015 | h | Oficial 1ª carpinteiro. (man de obra) | 0.250 | 15.53 | 3.88 |
| mo053 | h | Axudante carpinteiro. (man de obra) | 0.250 | 14.76 | 3.69 |
| % | % | Costes directos complementarios | 2 % | 35.27 | 0.71 |
|  |  | Custos directos |  |  | 35.98 |
