# Taboleiro para cuberta inclinada formado por placas prefabricadas de formigón armado

- Propiedade do arquivo: CYPE INGENIEROS, S.A.
- Formato: FIEBDC-3/2002
- Divisa: EUR
- Custos indirectos: 3.00 %
- Gastos xerais: 13.00 %
- Beneficio industrial: 6.00 %
- IVE: 16.00 %

## Q Cubertas

### QT Inclinadas

#### QTY Reparacións e reforzos

**QTY053** m² Taboleiro para cuberta inclinada formado por placas prefabricadas de formigón armado, de 1500x500x50 mm, recibidas con morteiro de cemento M-5 e colocadas sobre unha cinta de papel disposta sobre as mestras dos tabiques alixeirados (non incluídos neste prezo).
Formación de taboleiro cerámico en cuberta inclinada, mediante a disposición de placas prefabricadas de formigón armado, de 1500x500x50 mm, recibidas con morteiro de cemento M-5 e colocadas sobre unha cinta de papel disposta sobre as mestras dos tabiques alixeirados (non incluídos neste prezo). Ata p/p de planeamento e corte das pezas, nivelamento e apromado, formación de xuntas, resolución de encontros con paramentos verticais e retacados.
Inclúe: Todas. Replanteo. Corte das pezas. Colocación das placas de formigón que forman o taboleiro.
Criterio de medición de proxecto: Superficie do faldón medida en verdadeira magnitude, segundo documentación gráfica de Proxecto.
Criterio de medición de obra: Medirase, en verdadeira magnitude, a superficie realmente executada segundo especificacións do Proxecto.

| Código | Ud | Descrición | Rendemento | Prezo | Importe |
|---|---|---|---|---|---|
| mt07pha110a | m² | Placa prefabricada de formigón armado, de 1500x500x50 mm, para taboleiro de cuberta inclinada. (material) | 1.020 | 5.39 | 5.50 |
| mt09mor010c | m³ | Morteiro de cemento CEM II/B-P 32,5 N tipo M-5, confecionado na obra con 250 kg/m³ de cemento e unha proporción en volume 1/6. (material) | 0.010 | 115.30 | 1.15 |
| mt08aaa010a | m³ | Auga. (material) | 0.020 | 1.15 | 0.02 |
| mo018 | h | Oficial 1ª construcción. (man de obra) | 0.438 | 15.28 | 6.69 |
| mo072 | h | Axudante construcción. (man de obra) | 0.438 | 14.65 | 6.42 |
| % | % | Costes directos complementarios | 2 % | 19.78 | 0.40 |
|  |  | Custos directos |  |  | 20.18 |
