# Cuberta inclinada cunha pendente media do 47%

- Propiedade do arquivo: CYPE INGENIEROS, S.A.
- Formato: FIEBDC-3/2002
- Divisa: EUR
- Custos indirectos: 3.00 %
- Gastos xerais: 13.00 %
- Beneficio industrial: 6.00 %
- IVE: 16.00 %

## Q Cubertas

### QT Inclinadas

#### QTZ Zinc

**QTZ010** m² Cuberta inclinada cunha pendente media do 47%, formada por estrutura portante (non incluida neste prezo), filme de polietileno que actúa como barreira de vapor e panel flexible e lixeiro de lá de rocha volcánica, segundo UNE-EN 13162, non revestido, de 40 mm de espesor como illamento térmico, disposto entre traversais de madeira de 80x80 mm de sección. Cobertura composta por bandexa de zinctitanio, "RHEINZINK" Clic System, acabado natural, de 0,7 mm de espesor, executado mediante o sistema de xunta de listón a partires de material en banda de 650 mm de desenrolo, 565 mm entre eixes e xuntas de 47 mm de altura, fixada mecanicamente sobre taboleiro OSB de virutas orientadas intercalando entre ambos unha lámina de separación estruturada.
Formación de cuberta inclinada cunha pendente media do 47%, composta dos seguintes elementos: FORMACIÓN DE PENDENTES: estrutura portante (non incluída neste prezo); BARREIRA DE VAPOR: filme de polietileno de 150 micras de espesura; ILLAMENTO TÉRMICO: panel flexible e lixeiro de lá de rocha volcánica, segundo UNE-EN 13162, non revestido, de 40 mm de espesor, resistencia térmica 1,05 m²K/W, conductividade térmica 0,037 W/(mK), disposto entre traversais de madeira de piñeiro de 80x80 mm de sección e 80 cm de separación máxima entre eixos; COBERTURA: bandexa de zinctitanio, "RHEINZINK" Clic System, acabado natural, de 0,7 mm de espesor, executado mediante o sistema de xunta de listón a partires de material en banda de 650 mm de desenrolo, 565 mm entre eixes e xuntas de 47 mm de altura fixada mecanicamente sobre taboleiro OSB de virutas orientadas intercalando entre ambos unha lámina de separación estruturada. Incluso p/p de elementos de fixación propios do sistema formados por rieles de chapa de aceiro galvanizado de 1 mm de espesor e 500 mm de lonxitude, cubrexuntas lonxitudinal de 60 mm de ancho, realización de xuntas transversais, remates e encontros. Segundo reglas de oficio ZVSHK, detalles construtivos recomendados para cubertas de "RHEINZINK" e recomendacións do manual "RHEINZINK - Cubiertas en técnica de engatillado".
Inclúe: Todas. Limpeza e preparación do soporte. Colocación da barreira de vapor. Replanteo e colocación dos cabios de madeira. Corte, estendido e axuste do illamento térmico. Disposición do taboleiro OSB de virutas orientadas. Colocación da lámina de separación estruturada. Extendido e fixación das bandexas. Realización das xuntas transversais e lonxitudinais. Resolución de puntos singulares con pezas de remate.
Criterio de medición de proxecto: Superficie do faldón medida en verdadeira magnitude, segundo documentación gráfica de Proxecto, sen ter en coenta o solape correspondente das bandexas. Incluíndo formación de cumbreiras, limatesas, aleiros e bordes ceibes. Non se inclúen formación de limahoias, aleros decorativos nin encontros de faldóns con paramentos verticais, chemineas, fiestras ou condutos de ventilación.
Criterio de medición de obra: Medirase, en verdadeira magnitude, a superficie realmente executada segundo especificacións do Proxecto, sen ter en conta o solape correspondente da tella. Incluíndo formación de cumbreras, limatesas, aleros e bordes ceibes. Non se inclúen formación de limahoias, aleros decorativos nin encontros de faldóns con paramentos verticais, chemineas, fiestras ou conductos de ventilación.

| Código | Ud | Descrición | Rendemento | Prezo | Importe |
|---|---|---|---|---|---|
| mt17poa010a | m² | Film de polietileno de 0,15 mm de espesor. (material) | 1.050 | 0.14 | 0.15 |
| mt07mee040b | m | Cabio de madeira de piñeiro silvestre, de 80x80 mm (material) | 1.300 | 3.70 | 4.81 |
| mt13eag023 | Ude | Cravo de aceiro para fixación de rastrel de madeira a soporte de formigón ou morteiro. (material) | 10.620 | 0.07 | 0.74 |
| mt16lra020ba | m² | Panel flexible e lixeiro de lá de rocha volcánica, segundo UNE-EN 13162, non revestido, de 40 mm de espesor, resistencia térmica 1,05 m²K/W, conductividade térmica 0,037 W/(mK). (material) | 1.050 | 2.46 | 2.58 |
| mt13blm020 | m² | Taboleiro OSB de virutas orientadas, calidad hidrófuga 3 ou superior, de 22 mm de espesor. (material) | 1.050 | 8.00 | 8.40 |
| mt13blm030 | Ude | Cravo de aceiro para fixación de taboleiro de madeira a soporte de madeira. (material) | 12.500 | 0.04 | 0.50 |
| mt20wwr030 | m² | Lámina de separación composta por lámina de difusión aberta (formada por 3 capas de polipropileno) con integración de lámina de polipropileno con estrutura tridimensional. (material) | 1.050 | 6.00 | 6.30 |
| mt13ccz030g | m² | Bandexa de zinctitanio, "RHEINZINK" Clic System, acabado natural, de 0,7 mm de espesor, executado mediante o sistema de xunta de listón a partires de material en banda de 650 mm de desenrolo, 565 mm entre eixes e xuntas de 47 mm de altura. Incluso p/p de elementos de fixación propios do sistema formados por rieles de chapa de aceiro galvanizado de 1 mm de espesor e 500 mm de lonxitude, cubrexuntas lonxitudinal de 60 mm de ancho, realización de xuntas transversais, remates e encontros. Con certificado TÜV-Rheinland de conformidade co catálogo de criterios QUALITY ZINC. (material) | 1.090 | 63.06 | 68.74 |
| op00ciz010 |  | Cizalla. | 1.000 | 0.00 | 0.00 |
| op00roe010 |  | Roedora. | 1.000 | 0.00 | 0.00 |
| mo046 | h | Oficial 1ª montador de cerramientos industriales. (man de obra) | 0.306 | 15.28 | 4.68 |
| mo089 | h | Axudante montador de cerramientos industriales. (man de obra) | 0.306 | 14.65 | 4.48 |
| mo049 | h | Oficial 1ª montador de aislamientos. (man de obra) | 0.061 | 15.28 | 0.93 |
| mo092 | h | Axudante montador de aislamientos. (man de obra) | 0.061 | 14.65 | 0.89 |
| % | % | Costes directos complementarios | 2 % | 103.20 | 2.06 |
|  |  | Custos directos |  |  | 105.26 |
